# Lloguer de bomba submergible de pou

- Propietat de l'arxiu: CYPE INGENIEROS, S.A.
- Format: FIEBDC-3/2002
- Divisa: EUR
- Costos indirectes: 3.00 %
- IVA: 21.00 %

## A Condicionament del terreny

### AH Exhauriments i esgotaments

#### AHB Bombes submergibles

**AHB020** U Lloguer de bomba submergible de pou.
Lloguer diari de bomba submergible de pou, de 3 CV de potència, per a treballs d'esgotament d'aigua en el fons de l'excavació. Inclús canonada d'impulsió fins a la seva connexió amb el col·lector perimetral o el punt d'abocament, vàlvula de regulació de cabal, vàlvula antiretorn, quadre de protecció, sondes de nivell, accessoris, unions i peces especials per a la instal·lació de la bomba i la seva connexió a la xarxa elèctrica.
Criteri de valoració econòmica: El preu inclou el manteniment i l'assegurança de responsabilitat civil.
Inclou: Revisió periòdica per garantir el seu funcionament i condicions de seguretat.
Criteri d'amidament de projecte: Nombre d'unitats previstes, segons documentació gràfica de Projecte.
Criteri de mesura d'obra: Amortització en forma de lloguer diari, segons condicions definides en el contracte subscrit amb l'empresa suministradora.

| Codi | Ut | Descripció | Rendiment | Preu | Import |
|---|---|---|---|---|---|
| mq12bau060 | U | Lloguer diari de bomba submergible de pou, de 2,2 kW de potència. (maquinària) | 1.159 | 31.92 | 37.00 |
| % | % | Costos directes complementaris | 2 % | 37.00 | 0.74 |
|  |  | Costos directes |  |  | 37.74 |
