# Compactació dinàmica del terreny

- Propietat de l'arxiu: CYPE INGENIEROS, S.A.
- Format: FIEBDC-3/2002
- Divisa: EUR
- Costos indirectes: 3.00 %
- IVA: 21.00 %

## A Condicionament del terreny

### AM Millores del terreny

#### AMC Compactacions

**AMC020** m² Compactació dinàmica del terreny.
Compactació dinàmica del terreny, amb una energia per cop entre 2000 i 2250 kN·m i una energia específica entre 2000 i 2250 kN·m/m², executada en quatre fases, segons malla d'impactes i temps de demora entre fases successives, amb anivellació de la plataforma després de cadascuna de les fases de compactació i control del procés mitjançant equip de control de penetració dinàmica i assentaments.
Inclou: Compactació i anivellació del terreny. Realització d'assaigs de control.
Criteri d'amidament de projecte: Superfície mesurada en projecció horitzontal, segons documentació gràfica de Projecte.
Criteri de mesura d'obra: Es mesurarà, en projecció horitzontal, la superfície realment executada segons especificacions de Projecte.

| Codi | Ut | Descripció | Rendiment | Preu | Import |
|---|---|---|---|---|---|
| mq02din020 | h | Equip per a compactació dinàmica, amb maça d'impacte. (maquinària) | 0.035 | 153.10 | 5.36 |
| mq02din030 | h | Equip de control de la penetració dinàmica i els assentaments. (maquinària) | 0.005 | 147.18 | 0.74 |
| mq01mot020b | h | Motoanivelladora de 147 kW, equipada amb escarificadora. (maquinària) | 0.002 | 99.69 | 0.20 |
| mq02rov010i | h | Compactador monocilíndric vibrant autopropulsat, de 129 kW, de 16,2 t, amplada de treball 213,4 cm. (maquinària) | 0.003 | 69.78 | 0.21 |
| mo020 | h | Oficial 1ª construcció. (mà d'obra) | 0.070 | 28.42 | 1.99 |
| mo113 | h | Peó ordinari construcció. (mà d'obra) | 0.020 | 23.81 | 0.48 |
| mo112 | h | Peó especialitzat construcció. (mà d'obra) | 0.062 | 24.59 | 1.52 |
| % | % | Costos directes complementaris | 2 % | 10.50 | 0.21 |
|  |  | Costos directes |  |  | 10.71 |
