# Transport, posada en obra i retirada d'equip complet per a injeccions de beurada de ciment a pressió, sistema Jet Grouting

- Propietat de l'arxiu: CYPE INGENIEROS, S.A.
- Format: FIEBDC-3/2002
- Divisa: EUR
- Costos indirectes: 3.00 %
- IVA: 21.00 %

## A Condicionament del terreny

### AM Millores del terreny

#### AMJ Jet Grouting

**AMJ001** U Transport, posada en obra i retirada d'equip complet per a injeccions de beurada de ciment a pressió, sistema Jet Grouting.
Transport, posada en obra i retirada d'equip complet per a injeccions de beurada de ciment a pressió, sistema Jet Grouting, a una distància d'entre 200 i 500 km.
Criteri de valoració econòmica: El preu inclou el desplaçament a l'obra del personal especialitzat.
Inclou: Transport a l'obra. Muntatge de l'equip. Desmuntatge de l'equip. Retirada de l'equip>.
Criteri d'amidament de projecte: Nombre d'unitats previstes, segons documentació gràfica de Projecte.
Criteri de mesura d'obra: Es mesurarà el nombre d'unitats realment executades segons especificacions de Projecte.

| Codi | Ut | Descripció | Rendiment | Preu | Import |
|---|---|---|---|---|---|
| mq03mpi050b | U | Transport, posada en obra i retirada d'equip complet per a realització d'injeccions mitjançant el sistema Jet Grouting, a una distància d'entre 200 i 500 km. (maquinària) | 1.159 | 4488.92 | 5202.66 |
| % | % | Costos directes complementaris | 2 % | 5202.66 | 104.05 |
|  |  | Costos directes |  |  | 5306.71 |
