# Solera de formigó autocompactant "HOLCIM"

- Propietat de l'arxiu: CYPE INGENIEROS, S.A.
- Format: FIEBDC-3/2002
- Divisa: EUR
- Costos indirectes: 3.00 %
- IVA: 21.00 %

## A Condicionament del terreny

### AN Anivellament

#### ANS Soleres

**ANS015** m² Solera de formigó autocompactant "HOLCIM".
Solera de formigó amb malla electrosoldada de 10 cm d'espessor, realitzada amb formigó HA-30/AC/12/XC3, Agilia Horizontal "HOLCIM", fabricat en central, i abocament amb bomba, amb malla electrosoldada superior com a armadura de repartiment, ME 20x20 Ø 5-5 B 500 T 6x2,20 UNE-EN 10080 i amb malla electrosoldada inferior, ME 20x20 Ø 5-5 B 500 T 6x2,20 UNE-EN 10080, sense tractament de la seva superfície; amb junts de retracció de 5 mm d'espessor, mitjançant tall amb disc de diamant. Inclús panell de poliestirè expandit de 3 cm d'espessor, per a l'execució de juntes de retracció.
Criteri de valoració econòmica: El preu no inclou la base de la solera.
Inclou: Preparació de la superfície de recolzament del formigó. Replanteig dels junts de construcció i de dilatació. Estesa de nivells mitjançant tocaments, mestres de formigó o regles. Reg de la superfície base. Formació de juntes de construcció i de juntes perimetrals de dilatació. Col·locació de la malla electrosoldada amb separadors homologats. Connexionat, ancoratge i embroquetat de les xarxes d'instal·lacions projectades. Abocat i estesa del formigó. Curat del formigó. Replanteig dels junts de retracció. Cort del formigó. Neteja final dels junts de retracció.
Criteri d'amidament de projecte: Superfície mesurada segons documentació gràfica de Projecte.
Criteri de mesura d'obra: Es mesurarà la superfície realment executada segons especificacions de Projecte, sense deduir la superfície ocupada pels pilars situats dintre del seu perímetre.

| Codi | Ut | Descripció | Rendiment | Preu | Import |
|---|---|---|---|---|---|
| mt07aco020o | U | Separador homologat per malla electrosoldada inferior. (material) | 2.000 | 0.48 | 0.96 |
| mt07aco020n | U | Separador homologat per malla electrosoldada superior. (material) | 2.000 | 1.06 | 2.12 |
| mt07ame010d | m² | Malla electrosoldada ME 20x20 Ø 5-5 B 500 T 6x2,20 UNE-EN 10080. (material) | 2.400 | 2.52 | 6.05 |
| mt10hal010c | m³ | Formigó HA-30/AC/12/XC3, Agilia Horizontal "HOLCIM", fabricat en central. (material) | 0.105 | 162.50 | 17.06 |
| mt16pea020c | m² | Panell rígid de poliestirè expandit, segons UNE-EN 13163, mecanitzat lateral recte, de 30 mm d'espessor, resistència tèrmica 0,8 m²K/W, conductivitat tèrmica 0,036 W/(mK), per junta de dilatació. (material) | 0.050 | 2.01 | 0.10 |
| mq06cor020 | h | Equip per a tall de juntes en soleres de formigó. (maquinària) | 0.094 | 10.64 | 1.00 |
| mq06bhe010 | h | Camió bomba estacionat a obra, per bombament de formigó. (maquinària) | 0.005 | 190.40 | 0.95 |
| mo045 | h | Oficial 1ª estructurista, en treballs de posada en obra del formigó. (mà d'obra) | 0.001 | 28.39 | 0.03 |
| mo092 | h | Ajudant estructurista, en treballs de posada en obra del formigó. (mà d'obra) | 0.014 | 25.25 | 0.35 |
| % | % | Costos directes complementaris | 2 % | 28.62 | 0.57 |
|  |  | Costos directes |  |  | 29.19 |
