# Solera de formigó en massa amb calç

- Propietat de l'arxiu: CYPE INGENIEROS, S.A.
- Format: FIEBDC-3/2002
- Divisa: EUR
- Costos indirectes: 3.00 %
- IVA: 21.00 %

## A Condicionament del terreny

### AN Anivellament

#### ANS Soleres

**ANS025** m² Solera de formigó en massa amb calç.
Solera de formigó en massa de 10 cm d'espessor, realitzat amb calç hidràulica natural, tipus NHL 5, amb una resistència a compressió a 90 ddies major o igual a 11,5 Mpa (115 kg/cm²), preparat en obra i abocament amb mitjans manuals, estès i vibrat manual mitjançant regla vibrant, sense tractament de la seva superfície; amb junts de retracció de 5 mm d'espessor, mitjançant tall amb disc de diamant. Inclús tauler de fusta de 2 cm d'espessor, per a l'execució de juntes de retracció.
Criteri de valoració econòmica: El preu no inclou la base de la solera.
Inclou: Preparació de la superfície de recolzament del formigó. Replanteig dels junts de construcció i de dilatació. Estesa de nivells mitjançant tocaments, mestres de formigó o regles. Reg de la superfície base. Formació de juntes de construcció i de juntes perimetrals de dilatació. Preparació del formigó. Abocat, estesa i vibrat del formigó. Curat del formigó. Replanteig dels junts de retracció. Cort del formigó. Neteja final dels junts de retracció.
Criteri d'amidament de projecte: Superfície mesurada segons documentació gràfica de Projecte.
Criteri de mesura d'obra: Es mesurarà la superfície realment executada segons especificacions de Projecte, sense deduir la superfície ocupada pels pilars situats dintre del seu perímetre.

| Codi | Ut | Descripció | Rendiment | Preu | Import |
|---|---|---|---|---|---|
| mt08aaa010a | m³ | Aigua. (material) | 0.026 | 1.50 | 0.04 |
| mt01arg008a | m³ | Sorra, de mida màxima 0/3 mm. (material) | 0.043 | 16.65 | 0.72 |
| mt01arg008c | m³ | Sorra, de mida màxima 3/8 mm. (material) | 0.043 | 20.90 | 0.90 |
| mt01arg008d | m³ | Graveta, de mida màxima 8/16 mm. (material) | 0.057 | 23.60 | 1.35 |
| mt08cal020c | kg | Calç hidràulica natural tipus NHL 5, en sacs, segons UNE-EN 459-1. (material) | 50.164 | 0.65 | 32.61 |
| mt08ema050a | m³ | Fusta per a encofrar, de 22 mm d'espessor. (material) | 0.001 | 385.00 | 0.39 |
| mq06vib020 | h | Regla vibrant de 3 m. (maquinària) | 0.097 | 5.23 | 0.51 |
| mq06cor020 | h | Equip per a tall de juntes en soleres de formigó. (maquinària) | 0.094 | 10.64 | 1.00 |
| mq06hor010 | h | Formigonera elèctrica amb una capacitat de pastat de 160 l. (maquinària) | 0.073 | 3.45 | 0.25 |
| mo113 | h | Peó ordinari construcció. (mà d'obra) | 0.242 | 23.81 | 5.76 |
| mo112 | h | Peó especialitzat construcció. (mà d'obra) | 0.280 | 24.59 | 6.89 |
| mo020 | h | Oficial 1ª construcció. (mà d'obra) | 0.085 | 28.42 | 2.42 |
| mo077 | h | Ajudant construcció. (mà d'obra) | 0.043 | 25.28 | 1.09 |
| % | % | Costos directes complementaris | 2 % | 53.93 | 1.08 |
|  |  | Costos directes |  |  | 55.01 |
