# Formigó ciclopi amb calç

- Propietat de l'arxiu: CYPE INGENIEROS, S.A.
- Format: FIEBDC-3/2002
- Divisa: EUR
- Costos indirectes: 3.00 %
- IVA: 21.00 %

## C Fonamentacions

### CH Formigons, acers i encofrats

#### CHH Formigons

**CHH015** m³ Formigó ciclopi amb calç.
Formigó ciclopi, realitzat amb formigó en massa amb calç hidràulica natural, tipus NHL 5, amb una resistència a compressió a 90 ddies major o igual a 11,5 Mpa (115 kg/cm²), preparat en obra i abocament amb mitjans manuals (60% de volum) i boles de pedra de 15 a 30 cm de diàmetre (40% de volum), per a formació de fonamentació.
Inclou: Preparació del formigó. Abocament i compactació del formigó. Col·locació de les pedres en el formigó fresc. Curat del formigó.
Criteri d'amidament de projecte: Volum teòric, segons documentació gràfica de Projecte.
Criteri de mesura d'obra: Es mesurarà el volum teòric executat segons especificacions de Projecte, sense incloure els increments per excessos d'excavació no autoritzats.

| Codi | Ut | Descripció | Rendiment | Preu | Import |
|---|---|---|---|---|---|
| mt08aaa010a | m³ | Aigua. (material) | 0.149 | 1.50 | 0.22 |
| mt01arg008a | m³ | Sorra, de mida màxima 0/3 mm. (material) | 0.246 | 16.65 | 4.10 |
| mt01arg008c | m³ | Sorra, de mida màxima 3/8 mm. (material) | 0.246 | 20.90 | 5.14 |
| mt01arg008d | m³ | Graveta, de mida màxima 8/16 mm. (material) | 0.328 | 23.60 | 7.74 |
| mt08cal020c | kg | Calç hidràulica natural tipus NHL 5, en sacs, segons UNE-EN 459-1. (material) | 286.650 | 0.65 | 186.32 |
| mt01arg100b | m³ | Boles de pedra de 15 a 30 cm de diàmetre. (material) | 0.400 | 19.50 | 7.80 |
| mq06hor010 | h | Formigonera elèctrica amb una capacitat de pastat de 160 l. (maquinària) | 0.730 | 3.45 | 2.52 |
| au00auh040 |  | Vibrador de formigó, elèctric. | 1.000 | 0.00 | 0.00 |
| mo045 | h | Oficial 1ª estructurista, en treballs de posada en obra del formigó. (mà d'obra) | 0.071 | 28.39 | 2.02 |
| mo092 | h | Ajudant estructurista, en treballs de posada en obra del formigó. (mà d'obra) | 0.356 | 25.25 | 8.99 |
| mo113 | h | Peó ordinari construcció. (mà d'obra) | 1.496 | 23.81 | 35.62 |
| mo112 | h | Peó especialitzat construcció. (mà d'obra) | 0.988 | 24.59 | 24.29 |
| % | % | Costos directes complementaris | 2 % | 284.76 | 5.70 |
|  |  | Costos directes |  |  | 290.46 |
