# Paralització de l'equip complet per a execución de micropilons, en treballs de recalci de fonamentació

- Propietat de l'arxiu: CYPE INGENIEROS, S.A.
- Format: FIEBDC-3/2002
- Divisa: EUR
- Costos indirectes: 3.00 %
- IVA: 21.00 %

## C Fonamentacions

### CZ Recalçats

#### CZM Micropilotatge en fonament

**CZM002** h Paralització de l'equip complet per a execución de micropilons, en treballs de recalci de fonamentació.
Paralització de l'equip complet per a execución de micropilons en treballs de recalci de fonamentació, per causes alienes a l'empresa constructora, com ara falta d'instruccions, falta de prestacions previstes, o fallades de recepció en els materials.
Criteri d'amidament de projecte: Temps estimat.
Criteri de mesura d'obra: Amortització en forma de lloguer per hores, segons condicions definides en el contracte subscrit amb l'empresa suministradora.

| Codi | Ut | Descripció | Rendiment | Preu | Import |
|---|---|---|---|---|---|
| mq03pva060b | U | Paralització de l'equip complet en l'execució de micropilons en treballs de recalç de fonamentació, per causes alienes a l'empresa subministradora. (maquinària) | 1.159 | 192.60 | 223.22 |
| % | % | Costos directes complementaris | 2 % | 223.22 | 4.46 |
|  |  | Costos directes |  |  | 227.68 |
