# Transport i supervisió de la instal·lació de camises metàl·liques i allargadors "GEONOVATEK", per a la unió dels micropilons a la fonamentació

- Propietat de l'arxiu: CYPE INGENIEROS, S.A.
- Format: FIEBDC-3/2002
- Divisa: EUR
- Costos indirectes: 3.00 %
- IVA: 21.00 %

## C Fonamentacions

### CZ Recalçats

#### CZM Micropilotatge en fonament

**CZM004** U Transport i supervisió de la instal·lació de camises metàl·liques i allargadors "GEONOVATEK", per a la unió dels micropilons a la fonamentació.
Transport i supervisió de la instal·lació de camises metàl·liques i allargadors "GEONOVATEK", per a la unió dels micropilons a la fonamentació, a una distància de fins a 150 km.
Criteri de valoració econòmica: El preu inclou el desplaçament a l'obra del personal especialitzat i el transport dels materials.
Inclou: Transport a l'obra. Inspecció visual i toma de dades.
Criteri d'amidament de projecte: Nombre d'unitats previstes, segons documentació gràfica de Projecte.
Criteri de mesura d'obra: Es mesurarà el nombre d'unitats realment executades segons especificacions de Projecte.

| Codi | Ut | Descripció | Rendiment | Preu | Import |
|---|---|---|---|---|---|
| mq03pva045a | U | Transport i supervisió de la instal·lació de camises metàl·liques i allargadors "GEONOVATEK" per a la unió dels micropilons a la fonamentació, a una distància de fins a 150 km. (maquinària) | 1.159 | 747.50 | 866.35 |
| % | % | Costos directes complementaris | 2 % | 866.35 | 17.33 |
|  |  | Costos directes |  |  | 883.68 |
