# Perforació en fonamentació existent, per a recalçament de fonamentació

- Propietat de l'arxiu: CYPE INGENIEROS, S.A.
- Format: FIEBDC-3/2002
- Divisa: EUR
- Costos indirectes: 3.00 %
- IVA: 21.00 %

## C Fonamentacions

### CZ Recalçats

#### CZM Micropilotatge en fonament

**CZM005** m Perforació en fonamentació existent, per a recalçament de fonamentació.
Perforació en fonamentació existent fins a assolir la seva cara inferior, de 110 mm de diàmetre, mitjançant perforadora amb corona de widia; per a recalçament de fonamentació en un àrea de treball amb altura lliure d'entre 2,50 i 4 m, i càrrega manual de runa sobre camió o contenidor.
Criteri de valoració econòmica: El preu no inclou el transport de la runa generada.
Inclou: Localització de les armadures existents en la fonamentació. Replanteig de les zones a perforar. Perforació amb corona de widia. Fragmentació dels enderrocs en peces manejables. Retirada i arreplegat de enderrocs. Neteja de les restes de l'obra. Càrrega manual d'enderrocs sobre camió o contenidor.
Criteri d'amidament de projecte: Longitud mesurada segons documentació gràfica de Projecte.
Criteri de mesura d'obra: Es mesurarà la longitud realment executada segons especificacions de Projecte.

| Codi | Ut | Descripció | Rendiment | Preu | Import |
|---|---|---|---|---|---|
| mq05epp030 | h | Equip hidràulic sobre carro d'erugues, amb doble capçal, amb corona de widia per a perforació de fonamentació existent. (maquinària) | 0.183 | 101.12 | 18.50 |
| mo089 | h | Ajudant estructurista. (mà d'obra) | 0.224 | 25.25 | 5.66 |
| % | % | Costos directes complementaris | 2 % | 24.16 | 0.48 |
|  |  | Costos directes |  |  | 24.64 |
