# Micropiló amb armadura de perfil tubular d'acer "GEONOVATEK", clavat hidràulicament, per a recalçament de fonamentació

- Propietat de l'arxiu: CYPE INGENIEROS, S.A.
- Format: FIEBDC-3/2002
- Divisa: EUR
- Costos indirectes: 3.00 %
- IVA: 21.00 %

## C Fonamentacions

### CZ Recalçats

#### CZM Micropilotatge en fonament

**CZM035** U Micropiló amb armadura de perfil tubular d'acer "GEONOVATEK", clavat hidràulicament, per a recalçament de fonamentació.
Micropiló MP60 "GEONOVATEK", de fins a 12 m de longitud, format per perfil tubular amb rosca, d'acer UNE-EN 10025 S355JR, de 62 mm de diàmetre exterior i 10 mm de gruix, clavat hidràulicament a pressió contínua fins a rebuig (25 t de pressió màxima de clava i 18 t de càrrega de treball), amb morter especial d'ancoratge, per a la unió del formigó de la fonamentació existent al perfil d'acer, per a recalçat i anivellació de la fonamentació.
Criteri de valoració econòmica: El preu no inclou el desplaçament a l'obra del personal especialitzat ni el trasllat de l'equip entre diferents emplaçaments dins de la mateixa obra.
Inclou: Neteja i preparació de l'entorn afectat. Replanteig. Perforació de la fonamentació existent i del terreny. Clavat del micropiló a pressió contínua. Unió a la fonamentació existent. Neteja i recollida de restes. Càrrega a camió o contenidor de les restes.
Criteri d'amidament de projecte: Nombre d'unitats previstes, segons documentació gràfica de Projecte.
Criteri de mesura d'obra: Es mesurarà el nombre d'unitats realment executades segons especificacions de Projecte.

| Codi | Ut | Descripció | Rendiment | Preu | Import |
|---|---|---|---|---|---|
| mt07geo040d | U | Micropiló MP60 "GEONOVATEK", de fins a 12 m de longitud, format per perfil tubular amb rosca, d'acer UNE-EN 10025 S355JR, de 62 mm de diàmetre exterior i 10 mm de gruix, clavat hidràulicament a pressió contínua fins a rebuig (25 t de pressió màxima de clava i 18 t de càrrega de treball), amb morter especial d'ancoratge, per a la unió del formigó de la fonamentació existent al perfil d'acer, per a recalçat i anivellació de la fonamentació. Longitud mesurada des de la base de la perforació fins a l'extrem inferior del micropiló. (material) | 1.000 | 1125.00 | 1125.00 |
| mo042 | h | Oficial 1ª estructurista. (mà d'obra) | 2.280 | 28.39 | 64.73 |
| mo089 | h | Ajudant estructurista. (mà d'obra) | 2.280 | 25.25 | 57.57 |
| % | % | Costos directes complementaris | 2 % | 1247.30 | 24.95 |
|  |  | Costos directes |  |  | 1272.25 |
