# Camisa metàl·lica "GEONOVATEK" per a guia durant el clavat de micropilons MP60

- Propietat de l'arxiu: CYPE INGENIEROS, S.A.
- Format: FIEBDC-3/2002
- Divisa: EUR
- Costos indirectes: 3.00 %
- IVA: 21.00 %

## C Fonamentacions

### CZ Recalçats

#### CZM Micropilotatge en fonament

**CZM038** U Camisa metàl·lica "GEONOVATEK" per a guia durant el clavat de micropilons MP60.
Camisa metàl·lica "GEONOVATEK" formada per tub d'acer UNE-EN 10025 S355JR de 50 cm de longitud, de 90 mm de diàmetre i 13,5 mm de gruix, connectat a l'armadura de la nova fonamentació, per a guia durant el clavat de micropilons MP60, em recalçament de fonamentació, amb un grau de complexitat baix, i posterior pretesat mitjançant capçal pretensor Lift Pile.
Criteri de valoració econòmica: El preu no inclou el transport dels materials, la supervisió de la instal·lació ni la nova fonamentació.
Inclou: Replanteig i marcat dels eixos. Col·locació de la camisa.
Criteri d'amidament de projecte: Nombre d'unitats previstes, segons documentació gràfica de Projecte.
Criteri de mesura d'obra: Es mesurarà el nombre d'unitats realment executades segons especificacions de Projecte.

| Codi | Ut | Descripció | Rendiment | Preu | Import |
|---|---|---|---|---|---|
| mt07geo050a | U | Camisa metàl·lica "GEONOVATEK" formada per tub d'acer UNE-EN 10025 S355JR de 50 cm de longitud, de 90 mm de diàmetre i 13,5 mm de gruix, connectat a l'armadura de la nova fonamentació, per a guia durant el clavat de micropilons MP60, em recalçament de fonamentació, amb un grau de complexitat baix, i posterior pretesat mitjançant capçal pretensor Lift Pile. (material) | 1.000 | 253.00 | 253.00 |
| mo042 | h | Oficial 1ª estructurista. (mà d'obra) | 0.143 | 29.64 | 4.24 |
| % | % | Costos directes complementaris | 2 % | 257.24 | 5.14 |
|  |  | Costos directes |  |  | 262.38 |
