# Ciment consumit en excés en formigonat de micropilons, per a recalçament de fonamentació

- Propietat de l'arxiu: CYPE INGENIEROS, S.A.
- Format: FIEBDC-3/2002
- Divisa: EUR
- Costos indirectes: 3.00 %
- IVA: 21.00 %

## C Fonamentacions

### CZ Recalçats

#### CZM Micropilotatge en fonament

**CZM070** kg Ciment consumit en excés en formigonat de micropilons, per a recalçament de fonamentació.
Ciment utilitzat en la preparació de morter o beurada de ciment, consumits en excés sobre el volum teòric corresponent al diàmetre nominal del micropiló, durant els treballs de formigonat.
Criteri de mesura d'obra: Es determinarà, a partir del pes obtingut en bàscula oficial de les unitats arribades a obra, el pes de les unitats realment executades segons especificacions de Projecte.

| Codi | Ut | Descripció | Rendiment | Preu | Import |
|---|---|---|---|---|---|
| mt08cem010c | kg | Ciment Pòrtland CEM I 42,5 N, en sacs, segons UNE-EN 197-1. (material) | 1.000 | 0.11 | 0.11 |
| mo113 | h | Peó ordinari construcció. (mà d'obra) | 0.021 | 23.81 | 0.50 |
| % | % | Costos directes complementaris | 2 % | 0.61 | 0.01 |
|  |  | Costos directes |  |  | 0.62 |
