# Injecció de resines expansives, sistema "GEONOVATEK", per consolidació del terreny situat sota de la fonamentació existent

- Propietat de l'arxiu: CYPE INGENIEROS, S.A.
- Format: FIEBDC-3/2002
- Divisa: EUR
- Costos indirectes: 3.00 %
- IVA: 21.00 %

## C Fonamentacions

### CZ Recalçats

#### CZT Reforç del terreny amb injeccions

**CZT015** U Injecció de resines expansives, sistema "GEONOVATEK", per consolidació del terreny situat sota de la fonamentació existent.
Injecció en profunditat de resina expansiva HDR 300 "GEONOVATEK", a base de poliuretà, amb retrocés del tub d'injecció des d'una profunditat màxima de 3 m fins al nivell de rasant, a través de perforacions que travessen la fonamentació existent, de 26 mm de diàmetre, de fins a 3 m de profunditat màxima, per aconseguir la consolidació del terreny situat sota d'aquesta, reomplint els buits del terreny, estabilitzant-lo i incrementant la seva capacitat portant fins a assolir les necessitats obtingudes segons estudi previ de transmissió de càrregues.
Inclou: Execució de la perforació. Introducció dels tubs d'injecció. Injecció de la resina. Control amb nivell làser de l'aixecament de l'edifici. Tall de la part sobrant dels tubs d'injecció. Tapat de les perforacions amb morter reparador. Neteja i recollida de les restes de resina. Retirada i arreplegat de enderrocs. Càrrega d'enderrocs sobre contenidor.
Criteri d'amidament de projecte: Nombre d'unitats previstes, segons documentació gràfica de Projecte.
Criteri de mesura d'obra: Es mesurarà el nombre d'unitats realment executades segons especificacions de Projecte.

| Codi | Ut | Descripció | Rendiment | Preu | Import |
|---|---|---|---|---|---|
| mt07geo010k | U | Injecció en profunditat de resina expansiva HDR 300 "GEONOVATEK", a base de poliuretà, amb retrocés del tub d'injecció des d'una profunditat màxima de 3 m fins al nivell de rasant. (material) | 1.000 | 925.00 | 925.00 |
| mo042 | h | Oficial 1ª estructurista. (mà d'obra) | 1.853 | 29.64 | 54.92 |
| mo089 | h | Ajudant estructurista. (mà d'obra) | 1.853 | 26.36 | 48.85 |
| % | % | Costos directes complementaris | 2 % | 1028.77 | 20.58 |
|  |  | Costos directes |  |  | 1049.35 |
