# Ataconat amb maó ceràmic massís i morter expansiu, em recalçament de fonamentació

- Propietat de l'arxiu: CYPE INGENIEROS, S.A.
- Format: FIEBDC-3/2002
- Divisa: EUR
- Costos indirectes: 3.00 %
- IVA: 21.00 %

## C Fonamentacions

### CZ Recalçats

#### CZX Ataconats

**CZX040** m³ Ataconat amb maó ceràmic massís i morter expansiu, em recalçament de fonamentació.
Ataconat amb argila amb maó ceràmic massís col·locat amb morter expansiu, sense retracció, d'alta resistència inicial, mitjançant la col·locació de les peces a trencajunts fins omplir l'espai resultant entre la fonamentació existent i la nova fonamentació, després de finalitzar la fase de formigonat durant els treballs de recalçament de fonamentació, realitzats per dames, en fases successives.
Inclou: Neteja de la cara superior del recalç de la fonamentació. Humectació de les superfícies. Estesa de la capa de morter i col·locació dels maons ceràmics. Retirada de deixalles. Neteja de l'element. Càrrega d'enderrocs sobre camió o contenidor.
Criteri d'amidament de projecte: Volum mesurat segons documentació gràfica de Projecte.
Criteri de mesura d'obra: Es mesurarà el volum realment executat segons especificacions de Projecte.

| Codi | Ut | Descripció | Rendiment | Preu | Import |
|---|---|---|---|---|---|
| mt09rec020 | kg | Morter fluït a força de ciment, lleugerament expansiu (3% del volum), per a gruixos compresos entre 10 i 30 mm, amb 95 MPa de resistència a flexotracció i 10 MPa de resistència a compressió a 28 dies, per a ataconats en recalços de fonamentació. (material) | 531.000 | 0.61 | 323.91 |
| mt04lmb010a | U | Maó ceràmic massís d'elaboració mecànica, per revestir, 29x14x5 cm, per a ús en fàbrica protegida (peça P), densitat 2400 kg/m³, segons UNE-EN 771-1. (material) | 377.778 | 0.64 | 241.78 |
| mo020 | h | Oficial 1ª construcció. (mà d'obra) | 14.965 | 28.42 | 425.31 |
| mo113 | h | Peó ordinari construcció. (mà d'obra) | 6.057 | 23.81 | 144.22 |
| % | % | Costos directes complementaris | 2 % | 1135.22 | 22.70 |
|  |  | Costos directes |  |  | 1157.92 |
