# Demolició de mur de formigó armat

- Propietat de l'arxiu: CYPE INGENIEROS, S.A.
- Format: FIEBDC-3/2002
- Divisa: EUR
- Costos indirectes: 3.00 %
- IVA: 21.00 %

## D Demolicions

### DD Fonamentacions

#### DDC Contencions

**DDC020** m³ Demolició de mur de formigó armat.
Demolició de mur de contenció de formigó armat amb martell pneumàtic i equip de oxitall, i càrrega mecànica sobre camió o contenidor.
Inclou: Demolició de l'element. Cort de les armadures. Fragmentació dels enderrocs en peces manejables. Retirada i arreplegat de enderrocs. Neteja de les restes de l'obra. Càrrega mecànica d'enderrocs sobre camió o contenidor.
Criteri d'amidament de projecte: Volum mesurat segons documentació gràfica de Projecte.
Criteri de mesura d'obra: S'amidarà el volum realment enderrocat segons especificacions de Projecte.

| Codi | Ut | Descripció | Rendiment | Preu | Import |
|---|---|---|---|---|---|
| mq05mai030 | h | Martell pneumàtic. (maquinària) | 4.637 | 4.57 | 21.19 |
| mq05pdm010a | h | Compressor portàtil elèctric 2 m³/min de cabal. (maquinària) | 2.318 | 4.27 | 9.90 |
| mq01ret010 | h | Miniretrocarregadora sobre pneumàtics de 15 kW. (maquinària) | 0.162 | 45.86 | 7.43 |
| mq08sol010 | h | Equip d'oxitall, amb acetilè com combustible i oxigen com comburent. (maquinària) | 1.391 | 8.25 | 11.48 |
| mo019 | h | Oficial 1ª soldador. (mà d'obra) | 1.781 | 28.86 | 51.40 |
| mo112 | h | Peó especialitzat construcció. (mà d'obra) | 4.453 | 24.59 | 109.50 |
| mo113 | h | Peó ordinari construcció. (mà d'obra) | 2.968 | 23.81 | 70.67 |
| % | % | Costos directes complementaris | 2 % | 281.57 | 5.63 |
|  |  | Costos directes |  |  | 287.20 |
