# Demolició de mur de fàbrica

- Propietat de l'arxiu: CYPE INGENIEROS, S.A.
- Format: FIEBDC-3/2002
- Divisa: EUR
- Costos indirectes: 3.00 %
- IVA: 21.00 %

## D Demolicions

### DE Estructures

#### DEF Fàbrica

**DEF040** m³ Demolició de mur de fàbrica.
Demolició de mur de fàbrica de bloc de formigó buit, revestida, amb mitjans manuals, i càrrega manual sobre camió o contenidor.
Criteri de valoració econòmica: El preu inclou la demolició del revestiment.
Inclou: Demolició del mur de fàbrica i els seus revestiments. Fragmentació dels enderrocs en peces manejables. Retirada i arreplegat de enderrocs. Neteja de les restes de l'obra. Càrrega manual d'enderrocs sobre camió o contenidor.
Criteri d'amidament de projecte: Volum mesurat segons documentació gràfica de Projecte.
Criteri de mesura d'obra: S'amidarà el volum realment enderrocat segons especificacions de Projecte.

| Codi | Ut | Descripció | Rendiment | Preu | Import |
|---|---|---|---|---|---|
| mo112 | h | Peó especialitzat construcció. (mà d'obra) | 2.888 | 24.59 | 71.02 |
| mo113 | h | Peó ordinari construcció. (mà d'obra) | 2.888 | 23.81 | 68.76 |
| % | % | Costos directes complementaris | 2 % | 139.78 | 2.80 |
|  |  | Costos directes |  |  | 142.58 |
