# Demolició de volta de fàbrica

- Propietat de l'arxiu: CYPE INGENIEROS, S.A.
- Format: FIEBDC-3/2002
- Divisa: EUR
- Costos indirectes: 3.00 %
- IVA: 21.00 %

## D Demolicions

### DE Estructures

#### DEF Fàbrica

**DEF050** m² Demolició de volta de fàbrica.
Demolició de volta de fàbrica de maó ceràmic buit de 1 1/2 peus d'espessor, amb martell pneumàtic, i càrrega manual sobre camió o contenidor.
Inclou: Demolició de l'element. Fragmentació dels enderrocs en peces manejables. Retirada i arreplegat de enderrocs. Neteja de les restes de l'obra. Càrrega manual d'enderrocs sobre camió o contenidor.
Criteri d'amidament de projecte: Superfície mesurada pel seu intradós en veritable magnitud, segons documentació gràfica de Projecte.
Criteri de mesura d'obra: S'amidarà, pel intradós, la superfície realment enderrocada segons especificacions de Projecte.

| Codi | Ut | Descripció | Rendiment | Preu | Import |
|---|---|---|---|---|---|
| mq05mai030 | h | Martell pneumàtic. (maquinària) | 0.348 | 4.57 | 1.59 |
| mq05pdm110 | h | Compressor portàtil dièsel mitja pressió 10 m³/min. (maquinària) | 0.174 | 7.75 | 1.35 |
| mo112 | h | Peó especialitzat construcció. (mà d'obra) | 0.446 | 24.59 | 10.97 |
| mo113 | h | Peó ordinari construcció. (mà d'obra) | 0.223 | 23.81 | 5.31 |
| % | % | Costos directes complementaris | 2 % | 19.22 | 0.38 |
|  |  | Costos directes |  |  | 19.60 |
