# Demolició de llosa d'escala de formigó

- Propietat de l'arxiu: CYPE INGENIEROS, S.A.
- Format: FIEBDC-3/2002
- Divisa: EUR
- Costos indirectes: 3.00 %
- IVA: 21.00 %

## D Demolicions

### DE Estructures

#### DEH Formigó

**DEH060** m² Demolició de llosa d'escala de formigó.
Demolició de llosa d'escala de formigó armat, fins a 25 cm d'espessor, i esglaons, amb mitjans manuals, martell pneumàtic i equip de oxitall, i càrrega manual sobre camió o contenidor.
Inclou: Demolició de l'element. Cort de les armadures. Fragmentació dels enderrocs en peces manejables. Retirada i arreplegat de enderrocs. Neteja de les restes de l'obra. Càrrega manual d'enderrocs sobre camió o contenidor.
Criteri d'amidament de projecte: Superfície mesurada pel seu intradós en veritable magnitud, segons documentació gràfica de Projecte.
Criteri de mesura d'obra: S'amidarà, pel intradós, la superfície realment enderrocada segons especificacions de Projecte.

| Codi | Ut | Descripció | Rendiment | Preu | Import |
|---|---|---|---|---|---|
| mq05mai030 | h | Martell pneumàtic. (maquinària) | 0.927 | 4.57 | 4.24 |
| mq05pdm110 | h | Compressor portàtil dièsel mitja pressió 10 m³/min. (maquinària) | 0.464 | 7.75 | 3.60 |
| mq08sol010 | h | Equip d'oxitall, amb acetilè com combustible i oxigen com comburent. (maquinària) | 0.232 | 8.25 | 1.91 |
| mo019 | h | Oficial 1ª soldador. (mà d'obra) | 0.297 | 28.86 | 8.57 |
| mo112 | h | Peó especialitzat construcció. (mà d'obra) | 1.189 | 24.59 | 29.24 |
| mo113 | h | Peó ordinari construcció. (mà d'obra) | 1.189 | 23.81 | 28.31 |
| % | % | Costos directes complementaris | 2 % | 75.87 | 1.52 |
|  |  | Costos directes |  |  | 77.39 |
