# Demolició d'ampit de formigó armat

- Propietat de l'arxiu: CYPE INGENIEROS, S.A.
- Format: FIEBDC-3/2002
- Divisa: EUR
- Costos indirectes: 3.00 %
- IVA: 21.00 %

## D Demolicions

### DF Façanes

#### DFD Defenses en exteriors

**DFD011** m Demolició d'ampit de formigó armat.
Demolició d'ampit de 1,25 m d'altura i 0,2 m de gruix, de formigó armat, amb martell pneumàtic i equip de oxitall, sense deteriorar els elements constructius contigus, i càrrega manual sobre camió o contenidor.
Inclou: Demolició de l'element. Cort de les armadures. Fragmentació dels enderrocs en peces manejables. Retirada i arreplegat de enderrocs. Neteja de les restes de l'obra. Càrrega manual d'enderrocs sobre camió o contenidor.
Criteri d'amidament de projecte: Longitud mesurada segons documentació gràfica de Projecte.
Criteri de mesura d'obra: S'amidarà la longitud realment enderrocada segons especificacions de Projecte.

| Codi | Ut | Descripció | Rendiment | Preu | Import |
|---|---|---|---|---|---|
| mq05mai030 | h | Martell pneumàtic. (maquinària) | 0.464 | 4.57 | 2.12 |
| mq05pdm010a | h | Compressor portàtil elèctric 2 m³/min de cabal. (maquinària) | 0.232 | 4.27 | 0.99 |
| mq08sol010 | h | Equip d'oxitall, amb acetilè com combustible i oxigen com comburent. (maquinària) | 0.139 | 8.25 | 1.15 |
| mo112 | h | Peó especialitzat construcció. (mà d'obra) | 0.893 | 24.59 | 21.96 |
| mo019 | h | Oficial 1ª soldador. (mà d'obra) | 0.179 | 28.86 | 5.17 |
| mo113 | h | Peó ordinari construcció. (mà d'obra) | 0.298 | 23.81 | 7.10 |
| % | % | Costos directes complementaris | 2 % | 38.49 | 0.77 |
|  |  | Costos directes |  |  | 39.26 |
