# Desmuntatge de rètol mural

- Propietat de l'arxiu: CYPE INGENIEROS, S.A.
- Format: FIEBDC-3/2002
- Divisa: EUR
- Costos indirectes: 3.00 %
- IVA: 21.00 %

## D Demolicions

### DF Façanes

#### DFE Elements ancorats a façana

**DFE030** U Desmuntatge de rètol mural.
Desmuntatge de rètol lluminós mural de 3 a 6 m² de superfície, situat a façana, amb mitjans manuals i recuperació, aplec i muntatge del material en el mateix emplaçament, sense deteriorar els elements constructius als quals està subjecte, i càrrega manual sobre camió o contenidor.
Criteri de valoració econòmica: El preu inclou el desmuntatge dels accessoris i dels elements de fixació.
Inclou: Desmuntatge de l'element. Classificació i etiquetatge. Aplec dels materials a reutilitzar. Reposició de l'element. Retirada i aplec de les restes d'obra. Neteja de les restes de l'obra. Càrrega manual de les restes d'obra sobre camió o contenidor.
Criteri d'amidament de projecte: Nombre d'unitats previstes, segons documentació gràfica de Projecte.
Criteri de mesura d'obra: Es mesurarà el nombre d'unitats realment desmuntades i reposades segons especificacions de Projecte.

| Codi | Ut | Descripció | Rendiment | Preu | Import |
|---|---|---|---|---|---|
| mo003 | h | Oficial 1ª electricista. (mà d'obra) | 3.000 | 29.34 | 88.02 |
| mo020 | h | Oficial 1ª construcció. (mà d'obra) | 3.562 | 28.42 | 101.23 |
| mo113 | h | Peó ordinari construcció. (mà d'obra) | 3.187 | 23.81 | 75.88 |
| % | % | Costos directes complementaris | 2 % | 265.13 | 5.30 |
|  |  | Costos directes |  |  | 270.43 |
