# Obertura de buit en full exterior de façana, de fàbrica vista

- Propietat de l'arxiu: CYPE INGENIEROS, S.A.
- Format: FIEBDC-3/2002
- Divisa: EUR
- Costos indirectes: 3.00 %
- IVA: 21.00 %

## D Demolicions

### DF Façanes

#### DFF Fàbriques

**DFF011** m² Obertura de buit en full exterior de façana, de fàbrica vista.
Obertura de buit de pas, de caràcter provisional, en full exterior de tancament de façana, de fàbrica armada, vista, formada per maó calat de 11/12 cm d'espessor, amb martell pneumàtic, sense afectar a l'estabilitat del full o dels elements constructius contigus, deixant queixals per facilitar posteriorment la trava amb la nova fàbrica, i càrrega manual sobre camió o contenidor.
Criteri de valoració econòmica: El preu inclou el desmuntatge previ dels marcs i de les fulles de la fusteria, dels accessoris i dels mecanismes elèctrics existents, per a la seva posterior reposició, però no inclou el muntatge i desmuntatge de l'estintolament del buit ni la col·locació de llindes.
Inclou: Replanteig del buit en el parament. Demolició de l'element. Fragmentació dels enderrocs en peces manejables. Retirada i arreplegat de enderrocs. Neteja de les restes de l'obra. Càrrega manual d'enderrocs sobre camió o contenidor.
Criteri d'amidament de projecte: Superfície mesurada segons documentació gràfica de Projecte.
Criteri de mesura d'obra: S'amidarà la superfície realment enderrocada segons especificacions de Projecte.

| Codi | Ut | Descripció | Rendiment | Preu | Import |
|---|---|---|---|---|---|
| mq05mai030 | h | Martell pneumàtic. (maquinària) | 0.140 | 4.57 | 0.64 |
| mq05pdm110 | h | Compressor portàtil dièsel mitja pressió 10 m³/min. (maquinària) | 0.140 | 7.75 | 1.09 |
| mo112 | h | Peó especialitzat construcció. (mà d'obra) | 0.234 | 24.59 | 5.75 |
| mo113 | h | Peó ordinari construcció. (mà d'obra) | 0.570 | 23.81 | 13.57 |
| % | % | Costos directes complementaris | 2 % | 21.05 | 0.42 |
|  |  | Costos directes |  |  | 21.47 |
