# Demolició de sòcol prefabricat

- Propietat de l'arxiu: CYPE INGENIEROS, S.A.
- Format: FIEBDC-3/2002
- Divisa: EUR
- Costos indirectes: 3.00 %
- IVA: 21.00 %

## D Demolicions

### DH Acabaments

#### DHE D'exteriors

**DHE110** m Demolició de sòcol prefabricat.
Demolició de sòcol de formigó polímer de menys de 50 cm d'altura situat a la part inferior del parament vertical, amb mitjans manuals, sense deteriorar els elements constructius contigus, i càrrega manual sobre camió o contenidor.
Inclou: Demolició de l'element. Fragmentació dels enderrocs en peces manejables. Retirada i arreplegat de enderrocs. Neteja de les restes de l'obra. Càrrega manual d'enderrocs sobre camió o contenidor.
Criteri d'amidament de projecte: Longitud mesurada segons documentació gràfica de Projecte.
Criteri de mesura d'obra: S'amidarà la longitud realment enderrocada segons especificacions de Projecte.

| Codi | Ut | Descripció | Rendiment | Preu | Import |
|---|---|---|---|---|---|
| mo020 | h | Oficial 1ª construcció. (mà d'obra) | 0.153 | 28.42 | 4.35 |
| mo113 | h | Peó ordinari construcció. (mà d'obra) | 0.153 | 23.81 | 3.64 |
| % | % | Costos directes complementaris | 2 % | 7.99 | 0.16 |
|  |  | Costos directes |  |  | 8.15 |
