# Desmuntatge de llinda de xapa d'acer

- Propietat de l'arxiu: CYPE INGENIEROS, S.A.
- Format: FIEBDC-3/2002
- Divisa: EUR
- Costos indirectes: 3.00 %
- IVA: 21.00 %

## D Demolicions

### DH Acabaments

#### DHE D'exteriors

**DHE042** m Desmuntatge de llinda de xapa d'acer.
Desmuntatge de llinda metàl·lica formada per xapa d'acer, amb equip de oxitall, sense deteriorar els elements constructius contigus, i càrrega manual sobre camió o contenidor.
Inclou: Desmuntatge de l'element. Retirada i apilament del material desmuntat. Neteja de les restes de l'obra. Càrrega manual del material desmuntat i restes de l'obra sobre camió o contenidor.
Criteri d'amidament de projecte: Longitud mesurada segons documentació gràfica de Projecte.
Criteri de mesura d'obra: S'amidarà la longitud realment desmuntada segons especificacions de Projecte.

| Codi | Ut | Descripció | Rendiment | Preu | Import |
|---|---|---|---|---|---|
| mq08sol010 | h | Equip d'oxitall, amb acetilè com combustible i oxigen com comburent. (maquinària) | 0.133 | 8.25 | 1.10 |
| mo019 | h | Oficial 1ª soldador. (mà d'obra) | 0.171 | 28.86 | 4.94 |
| mo113 | h | Peó ordinari construcció. (mà d'obra) | 0.670 | 23.81 | 15.95 |
| % | % | Costos directes complementaris | 2 % | 21.99 | 0.44 |
|  |  | Costos directes |  |  | 22.43 |
