# Desmuntatge de conducte metàl·lic individual, d'evacuació dels productes de la combustió de caldera, escalfador o acumulador mural

- Propietat de l'arxiu: CYPE INGENIEROS, S.A.
- Format: FIEBDC-3/2002
- Divisa: EUR
- Costos indirectes: 3.00 %
- IVA: 21.00 %

## D Demolicions

### DI Instal·lacions

#### DIC Calefacció, climatització i A.C.S.

**DIC050** m Desmuntatge de conducte metàl·lic individual, d'evacuació dels productes de la combustió de caldera, escalfador o acumulador mural.
Desmuntatge de conducte metàl·lic d'evacuació dels productes de la combustió, de 300 mm de diàmetre màxim, per a caldera, escalfador o acumulador mural, amb sortida a coberta mitjançant connexió a xemeneia (no inclosa en aquest preu), amb mitjans manuals i mecànics, i càrrega manual sobre camió o contenidor.
Criteri de valoració econòmica: El preu inclou el desmuntatge dels accessoris, dels suports murals i de la connexió amb la xemeneia.
Inclou: Desmuntatge de l'element. Retirada i apilament del material desmuntat. Neteja de les restes de l'obra. Càrrega manual del material desmuntat i restes de l'obra sobre camió o contenidor.
Criteri d'amidament de projecte: Longitud mesurada des de l'arrencada del conducte fins la connexió a la xemeneia, segons documentació gràfica de Projecte.
Criteri de mesura d'obra: Es mesurarà des de l'arrencada del conducte fins la connexió a la xemeneia, la longitud realment executada segons especificacions de Projecte.

| Codi | Ut | Descripció | Rendiment | Preu | Import |
|---|---|---|---|---|---|
| mo004 | h | Oficial 1ª calefactor. (mà d'obra) | 0.147 | 29.34 | 4.31 |
| mo103 | h | Ajudant calefactor. (mà d'obra) | 0.147 | 25.25 | 3.71 |
| % | % | Costos directes complementaris | 2 % | 8.02 | 0.16 |
|  |  | Costos directes |  |  | 8.18 |
