# Desmuntatge de derivació individual

- Propietat de l'arxiu: CYPE INGENIEROS, S.A.
- Format: FIEBDC-3/2002
- Divisa: EUR
- Costos indirectes: 3.00 %
- IVA: 21.00 %

## D Demolicions

### DI Instal·lacions

#### DIE Elèctriques

**DIE050** m Desmuntatge de derivació individual.
Desmuntatge de derivació individual superficial sota tub protector, amb mitjans manuals, i càrrega manual sobre camió o contenidor.
Inclou: Desmuntatge de l'element. Retirada i apilament del material desmuntat. Neteja de les restes de l'obra. Càrrega manual del material desmuntat i restes de l'obra sobre camió o contenidor.
Criteri d'amidament de projecte: Longitud mesurada segons documentació gràfica de Projecte.
Criteri de mesura d'obra: S'amidarà la longitud realment desmuntada segons especificacions de Projecte.

| Codi | Ut | Descripció | Rendiment | Preu | Import |
|---|---|---|---|---|---|
| mo003 | h | Oficial 1ª electricista. (mà d'obra) | 0.031 | 29.34 | 0.91 |
| mo102 | h | Ajudant electricista. (mà d'obra) | 0.031 | 25.25 | 0.78 |
| % | % | Costos directes complementaris | 2 % | 1.69 | 0.03 |
|  |  | Costos directes |  |  | 1.72 |
