# Desmuntatge de lluna de vidre templado

- Propietat de l'arxiu: CYPE INGENIEROS, S.A.
- Format: FIEBDC-3/2002
- Divisa: EUR
- Costos indirectes: 3.00 %
- IVA: 21.00 %

## D Demolicions

### DL Fusteria, vidres i proteccions solars

#### DLV Vidres

**DLV060** m² Desmuntatge de lluna de vidre templado.
Desmuntatge amb mitjans manuals de lluna de vidre templado de 4 mm de gruix, fixada sobre fusteria, sense deteriorar la fusteria a la qual se subjecta, i càrrega manual sobre camió o contenidor.
Criteri de valoració econòmica: El preu inclou l'eliminació prèvia dels tascons i del material de segellat.
Inclou: Desmuntatge de l'element. Retirada i apilament del material desmuntat. Neteja de les restes de l'obra. Càrrega manual del material desmuntat i restes de l'obra sobre camió o contenidor.
Criteri d'amidament de projecte: Superfície mesurada segons documentació gràfica de Projecte.
Criteri de mesura d'obra: S'amidarà la superfície realment desmuntada segons especificacions de Projecte.

| Codi | Ut | Descripció | Rendiment | Preu | Import |
|---|---|---|---|---|---|
| mo110 | h | Ajudant vidrier. (mà d'obra) | 0.298 | 27.26 | 8.12 |
| % | % | Costos directes complementaris | 2 % | 8.12 | 0.16 |
|  |  | Costos directes |  |  | 8.28 |
