# Desmuntatge de cobertura de zinc en coberta inclinada

- Propietat de l'arxiu: CYPE INGENIEROS, S.A.
- Format: FIEBDC-3/2002
- Divisa: EUR
- Costos indirectes: 3.00 %
- IVA: 21.00 %

## D Demolicions

### DQ Cobertes

#### DQC Capa de cobertura

**DQC070** m² Desmuntatge de cobertura de zinc en coberta inclinada.
Desmuntatge de cobertura de safata de zinc, col·locada mecànicament sobre tauler de fusta a menys de 20 m d'altura, en coberta inclinada a dues aigües amb un pendent mitjà del 47%; amb mitjans manuals, i càrrega manual sobre camió o contenidor.
Criteri de valoració econòmica: El preu inclou el desmuntatge dels elements de fixació, dels acabats, dels canalons i dels baixants.
Inclou: Desmuntatge de l'element. Retirada i apilament del material desmuntat. Neteja de les restes de l'obra. Càrrega manual d'enderrocs sobre camió o contenidor.
Criteri d'amidament de projecte: Superfície mesurada segons documentació gràfica de Projecte.
Criteri de mesura d'obra: S'amidarà la superfície realment desmuntada segons especificacions de Projecte.

| Codi | Ut | Descripció | Rendiment | Preu | Import |
|---|---|---|---|---|---|
| mo113 | h | Peó ordinari construcció. (mà d'obra) | 0.391 | 23.81 | 9.31 |
| % | % | Costos directes complementaris | 2 % | 9.31 | 0.19 |
|  |  | Costos directes |  |  | 9.50 |
