# Retirada de capa de impermeabilització en coberta

- Propietat de l'arxiu: CYPE INGENIEROS, S.A.
- Format: FIEBDC-3/2002
- Divisa: EUR
- Costos indirectes: 3.00 %
- IVA: 21.00 %

## D Demolicions

### DQ Cobertes

#### DQN Aïllaments e impermeabilitzacions

**DQN010** m² Retirada de capa de impermeabilització en coberta.
Retirada de capa d'impermeabilització en coberta inclinada, amb mitjans manuals, i càrrega manual sobre camió o contenidor.
Inclou: Retirada de l'element. Aplec del material retirat. Neteja de les restes de l'obra. Càrrega manual del material retirat i restes de l'obra sobre camió o contenidor.
Criteri d'amidament de projecte: Superfície mesurada segons documentació gràfica de Projecte.
Criteri de mesura d'obra: S'amidarà la superfície realment desmuntada segons especificacions de Projecte.

| Codi | Ut | Descripció | Rendiment | Preu | Import |
|---|---|---|---|---|---|
| mo113 | h | Peó ordinari construcció. (mà d'obra) | 0.194 | 23.81 | 4.62 |
| % | % | Costos directes complementaris | 2 % | 4.62 | 0.09 |
|  |  | Costos directes |  |  | 4.71 |
