# Retirada de capa de protecció de terra vegetal en coberta plana enjardinada

- Propietat de l'arxiu: CYPE INGENIEROS, S.A.
- Format: FIEBDC-3/2002
- Divisa: EUR
- Costos indirectes: 3.00 %
- IVA: 21.00 %

## D Demolicions

### DQ Cobertes

#### DQP Capa de protecció

**DQP040** m² Retirada de capa de protecció de terra vegetal en coberta plana enjardinada.
Retirada de capa de protecció formada per 25 cm de gruix de terra vegetal i vegetació existent en coberta plana enjardinada, amb mitjans manuals, i càrrega manual sobre camió o contenidor.
Inclou: Retirada de la terra i la vegetació. Aplec del material retirat. Neteja de les restes de l'obra. Càrrega manual del material retirat i restes de l'obra sobre camió o contenidor.
Criteri d'amidament de projecte: Superfície mesurada segons documentació gràfica de Projecte.
Criteri de mesura d'obra: S'amidarà la superfície realment desmuntada segons especificacions de Projecte.

| Codi | Ut | Descripció | Rendiment | Preu | Import |
|---|---|---|---|---|---|
| mo113 | h | Peó ordinari construcció. (mà d'obra) | 0.172 | 23.81 | 4.10 |
| % | % | Costos directes complementaris | 2 % | 4.10 | 0.08 |
|  |  | Costos directes |  |  | 4.18 |
