# Demolició de folrat de conductes d'instal·lacions en coberta

- Propietat de l'arxiu: CYPE INGENIEROS, S.A.
- Format: FIEBDC-3/2002
- Divisa: EUR
- Costos indirectes: 3.00 %
- IVA: 21.00 %

## D Demolicions

### DQ Cobertes

#### DQR Acabaments

**DQR010** U Demolició de folrat de conductes d'instal·lacions en coberta.
Demolició de folrat de conductes d'instal·lacions en coberta plana, format per fàbrica de maó ceràmic buit per revestir, de 50x50 cm de secció i 100 cm d'altura, amb mitjans manuals, sense afectar a l'estabilitat dels elements constructius contigus, i càrrega manual sobre camió o contenidor.
Inclou: Demolició de l'element. Fragmentació dels enderrocs en peces manejables. Retirada i arreplegat de enderrocs. Neteja de les restes de l'obra. Càrrega manual d'enderrocs sobre camió o contenidor.
Criteri d'amidament de projecte: Nombre d'unitats previstes, segons documentació gràfica de Projecte.
Criteri de mesura d'obra: S'amidarà el nombre d'unitats realment enderrocades segons especificacions de Projecte.

| Codi | Ut | Descripció | Rendiment | Preu | Import |
|---|---|---|---|---|---|
| mo020 | h | Oficial 1ª construcció. (mà d'obra) | 0.566 | 28.42 | 16.09 |
| mo077 | h | Ajudant construcció. (mà d'obra) | 0.283 | 25.28 | 7.15 |
| % | % | Costos directes complementaris | 2 % | 23.24 | 0.46 |
|  |  | Costos directes |  |  | 23.70 |
