# Demolició d'entornpeu en trobada amb parament vertical de coberta plana

- Propietat de l'arxiu: CYPE INGENIEROS, S.A.
- Format: FIEBDC-3/2002
- Divisa: EUR
- Costos indirectes: 3.00 %
- IVA: 21.00 %

## D Demolicions

### DQ Cobertes

#### DQS Punts singulars

**DQS020** m Demolició d'entornpeu en trobada amb parament vertical de coberta plana.
Desmuntatge superior d'entornpeu amb perfil metàl·lic de la trobada amb parament vertical en coberta plana, amb mitjans manuals, sense afectar a l'estabilitat dels elements constructius contigus, i càrrega manual sobre camió o contenidor.
Inclou: Desmuntatge de l'element. Retirada i apilament del material desmuntat. Neteja de les restes de l'obra. Càrrega manual del material desmuntat i restes de l'obra sobre camió o contenidor.
Criteri d'amidament de projecte: Longitud mesurada segons documentació gràfica de Projecte.
Criteri de mesura d'obra: S'amidarà la longitud realment desmuntada segons especificacions de Projecte.

| Codi | Ut | Descripció | Rendiment | Preu | Import |
|---|---|---|---|---|---|
| mo113 | h | Peó ordinari construcció. (mà d'obra) | 0.221 | 23.81 | 5.26 |
| % | % | Costos directes complementaris | 2 % | 5.26 | 0.11 |
|  |  | Costos directes |  |  | 5.37 |
