# Obertura de buit en fals sostre

- Propietat de l'arxiu: CYPE INGENIEROS, S.A.
- Format: FIEBDC-3/2002
- Divisa: EUR
- Costos indirectes: 3.00 %
- IVA: 21.00 %

## D Demolicions

### DR Revestiments i extradossats

#### DRT Falsos sostres

**DRT021** m² Obertura de buit en fals sostre.
Obertura de buit en fals sostre continu d'escaiola, situat a una altura menor de 4 m, per a la col·locació de lluminària, conductes, reixetes, focus encastats o qualsevol altre element, amb mitjans manuals, sense afectar a l'estabilitat de l'element, i càrrega manual sobre camió o contenidor.
Criteri de valoració econòmica: El preu inclou el tall previ del contorn del forat, però no inclou el muntatge i desmuntatge de la bastida.
Inclou: Replanteig del buit en el fals sostre. Tall del contorn del forat. Demolició de l'element. Fragmentació dels enderrocs en peces manejables. Retirada i arreplegat de enderrocs. Neteja de les restes de l'obra. Càrrega manual d'enderrocs sobre camió o contenidor.
Criteri d'amidament de projecte: Superfície mesurada segons documentació gràfica de Projecte.
Criteri de mesura d'obra: S'amidarà la superfície realment enderrocada segons especificacions de Projecte.

| Codi | Ut | Descripció | Rendiment | Preu | Import |
|---|---|---|---|---|---|
| mo113 | h | Peó ordinari construcció. (mà d'obra) | 0.148 | 23.81 | 3.52 |
| % | % | Costos directes complementaris | 2 % | 3.52 | 0.07 |
|  |  | Costos directes |  |  | 3.59 |
