# Demolició d'acabaments i complements d'escaiola

- Propietat de l'arxiu: CYPE INGENIEROS, S.A.
- Format: FIEBDC-3/2002
- Divisa: EUR
- Costos indirectes: 3.00 %
- IVA: 21.00 %

## D Demolicions

### DR Revestiments i extradossats

#### DRT Falsos sostres

**DRT060** m Demolició d'acabaments i complements d'escaiola.
Demolició de motllura perimetral d'escaiola, amb mitjans manuals, sense deteriorar els elements constructius als quals es subjecta, i càrrega manual sobre camió o contenidor.
Inclou: Demolició de l'element. Fragmentació dels enderrocs en peces manejables. Retirada i arreplegat de enderrocs. Neteja de les restes de l'obra. Càrrega manual d'enderrocs sobre camió o contenidor.
Criteri d'amidament de projecte: Longitud mesurada segons documentació gràfica de Projecte.
Criteri de mesura d'obra: S'amidarà la longitud realment enderrocada segons especificacions de Projecte.

| Codi | Ut | Descripció | Rendiment | Preu | Import |
|---|---|---|---|---|---|
| mo020 | h | Oficial 1ª construcció. (mà d'obra) | 0.083 | 28.42 | 2.36 |
| mo113 | h | Peó ordinari construcció. (mà d'obra) | 0.083 | 23.81 | 1.98 |
| % | % | Costos directes complementaris | 2 % | 4.34 | 0.09 |
|  |  | Costos directes |  |  | 4.43 |
