# Replà de xapa estampada en escala metàl·lica

- Propietat de l'arxiu: CYPE INGENIEROS, S.A.
- Format: FIEBDC-3/2002
- Divisa: EUR
- Costos indirectes: 3.00 %
- IVA: 21.00 %

## E Estructures

### EA Acer

#### EAE Escales, passarel·les i plataformes de treball

**EAE130** m² Replà de xapa estampada en escala metàl·lica.
Replà de xapa llagrimada, tipus T, segons UNE-EN 10363, d'acer galvanitzat UNE-EN 10025 S235JR, de 6 mm de gruix nominal i de 8 mm de gruix total, massa nominal 49 kg/m² i 1 plec, amb unions soldades en obra.
Criteri de valoració econòmica: El preu inclou les soldadures.
Inclou: Replanteig. Col·locació i fixació del replà. Neteja final.
Criteri d'amidament de projecte: Superfície mesurada segons documentació gràfica de Projecte.
Criteri de mesura d'obra: Es mesurarà la superfície realment executada segons especificacions de Projecte.

| Codi | Ut | Descripció | Rendiment | Preu | Import |
|---|---|---|---|---|---|
| mt07res020dd | m² | Replà de xapa llagrimada, tipus T, segons UNE-EN 10363, d'acer galvanitzat UNE-EN 10025 S235JR, de 6 mm de gruix nominal i de 8 mm de gruix total, massa nominal 49 kg/m² i 1 plec. (material) | 1.000 | 168.49 | 168.49 |
| mq08sol020 | h | Equip i elements auxiliars per soldadura elèctrica. (maquinària) | 0.336 | 3.42 | 1.15 |
| mo047 | h | Oficial 1ª muntador d'estructura metàl·lica. (mà d'obra) | 0.428 | 28.39 | 12.15 |
| mo094 | h | Ajudant muntador d'estructura metàl·lica. (mà d'obra) | 0.428 | 25.25 | 10.81 |
| % | % | Costos directes complementaris | 2 % | 192.60 | 3.85 |
|  |  | Costos directes |  |  | 196.45 |
