# Acer en forjat de coberta d'entramat lleuger de perfils (light steel framing) "PESUDO GRUPO"

- Propietat de l'arxiu: CYPE INGENIEROS, S.A.
- Format: FIEBDC-3/2002
- Divisa: EUR
- Costos indirectes: 3.00 %
- IVA: 21.00 %

## E Estructures

### EA Acer

#### EAL Entramats lleugers (light steel framing)

**EAL030** kg Acer en forjat de coberta d'entramat lleuger de perfils (light steel framing) "PESUDO GRUPO".
Acer conformat en fred, galvanitzat, tipus DX52D+Z275MA, en forjat de coberta inclinada d'entramat lleuger de perfils de 1,2 mm d'espessor (light steel framing) "PESUDO GRUPO", amb una separació entre armadures de 600 mm. Subministrament dels perfils mecanitzats i assemblats en taller i muntatge de l'estructura en obra, considerant un grau de complexitat baix. Inclús cargols autotaladrants per a la unió dels perfils entre si, elements de trava dels perfils i elements de fixació dels perfils a l'estructura.
Inclou: Replanteig. Muntatge de l'estructura.
Criteri d'amidament de projecte: Pes nominal mesurat segons documentació gràfica de Projecte.
Criteri de mesura d'obra: Es determinarà, a partir del pes obtingut en bàscula oficial de les unitats arribades a obra, el pes de les unitats realment executades segons especificacions de Projecte.

| Codi | Ut | Descripció | Rendiment | Preu | Import |
|---|---|---|---|---|---|
| mt07lsf070e | kg | Acer conformat en fred, galvanitzat, tipus DX52D+Z275MA, en perfils mecanitzats i assemblats en taller, de 1,2 mm d'espessor, per a forjat de coberta inclinada d'entramat lleuger de perfils (light steel framing) "PESUDO GRUPO", compost per encavallades amb una separació entre armadures de 600 mm; amb cargols autotaladrants per a la unió dels perfils entre si, elements de trava dels perfils i elements de fixació dels perfils a l'estructura. (material) | 1.000 | 3.32 | 3.32 |
| mo047 | h | Oficial 1ª muntador d'estructura metàl·lica. (mà d'obra) | 0.017 | 28.39 | 0.48 |
| mo094 | h | Ajudant muntador d'estructura metàl·lica. (mà d'obra) | 0.017 | 25.25 | 0.43 |
| % | % | Costos directes complementaris | 2 % | 4.23 | 0.08 |
|  |  | Costos directes |  |  | 4.31 |
