# Acer en forjat de coberta d'entramat lleuger de perfils (light steel framing) "PESUDO GRUPO"

- Propietat de l'arxiu: CYPE INGENIEROS, S.A.
- Format: FIEBDC-3/2002
- Divisa: EUR
- Costos indirectes: 3.00 %
- IVA: 21.00 %

## E Estructures

### EA Acer

#### EAL Entramats lleugers (light steel framing)

**EAL030** kg Acer en forjat de coberta d'entramat lleuger de perfils (light steel framing) "PESUDO GRUPO".
Acer conformat en fred, galvanitzat, tipus DX52D+Z275MA, en forjat de coberta plana d'entramat lleuger de perfils de 1,0 mm d'espessor (light steel framing) "PESUDO GRUPO", de 300 mm de cantell, amb una separació entre armadures de 600 mm. Subministrament dels perfils mecanitzats i assemblats en taller i muntatge de l'estructura en obra, considerant un grau de complexitat alt. Inclús cargols autotaladrants per a la unió dels perfils entre si, elements de trava dels perfils i elements de fixació dels perfils a l'estructura.
Inclou: Replanteig. Muntatge de l'estructura.
Criteri d'amidament de projecte: Pes nominal mesurat segons documentació gràfica de Projecte.
Criteri de mesura d'obra: Es determinarà, a partir del pes obtingut en bàscula oficial de les unitats arribades a obra, el pes de les unitats realment executades segons especificacions de Projecte.

| Codi | Ut | Descripció | Rendiment | Preu | Import |
|---|---|---|---|---|---|
| mt07lsf060c | kg | Acer conformat en fred, galvanitzat, tipus DX52D+Z275MA, en perfils mecanitzats i assemblats en taller, de 1 mm d'espessor, per a forjat de coberta plana d'entramat lleuger de perfils (light steel framing) "PESUDO GRUPO", compost per encavallades de 300 mm de cantell, amb una separació entre armadures de 600 mm; amb cargols autotaladrants per a la unió dels perfils entre si, elements de trava dels perfils i elements de fixació dels perfils a l'estructura. (material) | 1.000 | 3.32 | 3.32 |
| mo047 | h | Oficial 1ª muntador d'estructura metàl·lica. (mà d'obra) | 0.019 | 28.39 | 0.54 |
| mo094 | h | Ajudant muntador d'estructura metàl·lica. (mà d'obra) | 0.019 | 25.25 | 0.48 |
| % | % | Costos directes complementaris | 2 % | 4.34 | 0.09 |
|  |  | Costos directes |  |  | 4.43 |
