# Estructura metàl·lica realitzada amb pòrtics

- Propietat de l'arxiu: CYPE INGENIEROS, S.A.
- Format: FIEBDC-3/2002
- Divisa: EUR
- Costos indirectes: 3.00 %
- IVA: 21.00 %

## E Estructures

### EA Acer

#### EAM Muntatges industrialitzats

**EAM010** m² Estructura metàl·lica realitzada amb pòrtics.
Estructura metàl·lica realitzada amb pòrtics i corretges d'acer UNE-EN 10025 S275JR, en perfils laminats en calent, de les sèries IPN, IPE, HEA, HEB o HEM, acabat amb emprimació antioxidant, amb unions soldades en obra, amb una quantia d'acer de 32,8 kg/m², per distància entre recolzaments inferior a 10 m, separació de 4 m entre pòrtics i una altura de pilars de fins a 5 m.
Criteri de valoració econòmica: El preu inclou les soldadures, els talls, les escapçadures, les peces especials, els casquets i els elements auxiliars de muntatge.
Inclou: Replanteig i marcat dels eixos. Hissat i presentació dels extrems del pòrtic mitjançant grua. Aplomat. Resolució de les unions a la base de fonamentació. Reglatge de la peça i ajust definitiu de les unions soldades. Reparació de defectes superficials.
Criteri d'amidament de projecte: Superfície mesurada pel seu intradós en veritable magnitud, segons documentació gràfica de Projecte.
Criteri de mesura d'obra: Es mesurarà, en veritable magnitud, pel intradós, la superfície realment executada segons especificacions de Projecte.

| Codi | Ut | Descripció | Rendiment | Preu | Import |
|---|---|---|---|---|---|
| mt07ala010deb | kg | Acer laminat UNE-EN 10025 S275JR, en perfils laminats en calent, peces simples, per aplicacions estructurals, acabat amb emprimació antioxidant. Treballat i muntat en taller, per a col·locar amb unions soldades en obra. (material) | 32.800 | 1.54 | 50.51 |
| mq08sol010 | h | Equip d'oxitall, amb acetilè com combustible i oxigen com comburent. (maquinària) | 0.012 | 8.25 | 0.10 |
| mq08sol020 | h | Equip i elements auxiliars per soldadura elèctrica. (maquinària) | 0.017 | 3.42 | 0.06 |
| mq07ple010bg | U | Lloguer diari de cistell elevador de braç articulat, motor dièsel, de 16 m d'altura màxima de treball, inclús manteniment i assegurança de responsabilitat civil. (maquinària) | 0.012 | 129.04 | 1.55 |
| mq07gte010a | h | Grua autopropulsada de braç telescòpic amb una capacitat d'elevació de 12 t i 20 m d'altura màxima de treball. (maquinària) | 0.012 | 54.88 | 0.66 |
| op00lla010 |  | Clau d'impacte. | 1.000 | 0.00 | 0.00 |
| op00cor020 |  | Talladora manual de metall, de disc. | 1.000 | 0.00 | 0.00 |
| mo047 | h | Oficial 1ª muntador d'estructura metàl·lica. (mà d'obra) | 0.399 | 28.39 | 11.33 |
| mo094 | h | Ajudant muntador d'estructura metàl·lica. (mà d'obra) | 0.399 | 25.25 | 10.07 |
| % | % | Costos directes complementaris | 2 % | 74.28 | 1.49 |
|  |  | Costos directes |  |  | 75.77 |
