# Panell sandvitx per a forjat, sobre estructura d'acer

- Propietat de l'arxiu: CYPE INGENIEROS, S.A.
- Format: FIEBDC-3/2002
- Divisa: EUR
- Costos indirectes: 3.00 %
- IVA: 21.00 %

## E Estructures

### EA Acer

#### EAN Panells estructurals

**EAN010** m² Panell sandvitx per a forjat, sobre estructura d'acer.
Panell sandvitx encadellat en les quatre cares, compost de: cara exterior de placa de guix reforçat amb fibres, de 12 mm d'espessor, nucli aïllant d'escuma de poliestirè extrusor de 40 mm d'espessor i cara interior de placa de guix reforçat amb fibres, de 12 mm d'espessor, de 2400x550 mm, transmitància tèrmica 0,774 W/(m²K), Euroclasse B-s1, d0 de reacció al foc, segons UNE-EN 13501-1, fixat amb cargols autotaladrants de cap aixamfranat, d'acer al carboni, sobre estructura d'acer de perfils amb ales de fins a 6 mm de gruix, amb una llum entre recolzaments de 40 cm, per a forjat.
Criteri de valoració econòmica: El preu no inclou el paviment.
Inclou: Replanteig i tall dels panells. Col·locació i fixació del panell sandvitx.
Criteri d'amidament de projecte: Superfície mesurada segons documentació gràfica de Projecte.
Criteri de mesura d'obra: Es mesurarà la superfície realment executada segons especificacions de Projecte.

| Codi | Ut | Descripció | Rendiment | Preu | Import |
|---|---|---|---|---|---|
| mt13pst040hh | m² | Panell sandvitx encadellat en les quatre cares, compost de: cara exterior de placa de guix reforçat amb fibres, de 12 mm d'espessor, nucli aïllant d'escuma de poliestirè extrusor de 40 mm d'espessor i cara interior de placa de guix reforçat amb fibres, de 12 mm d'espessor, de 2400x550 mm, transmitància tèrmica 0,774 W/(m²K), Euroclasse B-s1, d0 de reacció al foc, segons UNE-EN 13501-1. (material) | 1.050 | 48.27 | 50.68 |
| mt13pst130d | U | Cargol autoforadant de cap aixamfranat, d'acer al carboni, de 6,3 mm de diàmetre i 100 mm de longitud. (material) | 16.000 | 0.40 | 6.40 |
| mo054 | h | Oficial 1ª muntador d'aïllaments. (mà d'obra) | 0.295 | 29.34 | 8.66 |
| mo101 | h | Ajudant muntador d'aïllaments. (mà d'obra) | 0.295 | 25.28 | 7.46 |
| % | % | Costos directes complementaris | 2 % | 73.20 | 1.46 |
|  |  | Costos directes |  |  | 74.66 |
