# Reparació d'esquerda en estructura de fàbrica de maó ceràmic, amb grapes metàl·liques

- Propietat de l'arxiu: CYPE INGENIEROS, S.A.
- Format: FIEBDC-3/2002
- Divisa: EUR
- Costos indirectes: 3.00 %
- IVA: 21.00 %

## E Estructures

### EF Fàbrica

#### EFY Reparacions

**EFY020** m Reparació d'esquerda en estructura de fàbrica de maó ceràmic, amb grapes metàl·liques.
Reparació d'esquerda en estructura de fàbrica de maó ceràmic mitjançant el cosit amb grapes d'acer corrugat B 500 S, de 8 mm de diàmetre, col·locades cada 300 mm en perforacions prèviament farcides amb injecció de 3,5 kg/m de morter de resina epoxi i sorra de sílice, d'enduriment ràpid.
Inclou: Neteja i preparació de la zona a grapar. Replanteig de la posició de les grapes. Execució de les perforacions. Injecció del morter. Col·locació amb tascons de les grapes. Retirada dels tascons una vegada endurit el morter. Retirada i arreplegat de enderrocs. Càrrega manual d'enderrocs sobre camió o contenidor.
Criteri d'amidament de projecte: Longitud mesurada a eixos, segons documentació gràfica de Projecte.
Criteri de mesura d'obra: Es mesurarà la longitud realment executada segons especificacions de Projecte.

| Codi | Ut | Descripció | Rendiment | Preu | Import |
|---|---|---|---|---|---|
| mt09reh330 | kg | Morter de resina epoxi amb sorra de sílice, d'enduriment ràpid, per a reblert d'ancoratges. (material) | 3.500 | 5.00 | 17.50 |
| mt07aco010g | kg | Acer en barres corrugades, UNE-EN 10080 B 500 S, subministrat en obra en barres sense elaborar, de varis diàmetres. (material) | 0.500 | 1.22 | 0.61 |
| mq06eim010 | h | Equip d'injecció manual de morters fluids i resines. (maquinària) | 0.348 | 1.72 | 0.60 |
| mq06eim020 | U | Filtre d'injecció per a equip d'injecció manual de morters fluids i resines. (maquinària) | 3.864 | 0.52 | 2.01 |
| op00tal010 |  | Trepant. | 1.000 | 0.00 | 0.00 |
| mo020 | h | Oficial 1ª construcció. (mà d'obra) | 1.108 | 28.42 | 31.49 |
| mo113 | h | Peó ordinari construcció. (mà d'obra) | 1.108 | 23.81 | 26.38 |
| % | % | Costos directes complementaris | 2 % | 78.59 | 1.57 |
|  |  | Costos directes |  |  | 80.16 |
