# Preparació de superfície de formigó estructural, amb mitjans mecànics

- Propietat de l'arxiu: CYPE INGENIEROS, S.A.
- Format: FIEBDC-3/2002
- Divisa: EUR
- Costos indirectes: 3.00 %
- IVA: 21.00 %

## E Estructures

### EH Formigó armat

#### EHK Preparació de la superfície

**EHK020** m² Preparació de superfície de formigó estructural, amb mitjans mecànics.
Preparació de superfície de formigó estructural, per a la posterior aplicació de productes reparadors i protectors, eliminant capes antigues, beurades superficials, pintures o qualsevol altre tipus de greix o brutícia del suport, mitjançant granalltge mecànic, obtenint una rugositat d'aproximadament 2 mm, i càrrega manual de les restes generades sobre camió o contenidor.
Inclou: Granallat mecànic del formigó. Neteja de la superfície suport. Retirada i apilament de les restes generades. Càrrega de les restes generades sobre camió o contenidor.
Criteri d'amidament de projecte: Superfície mesurada segons documentació gràfica de Projecte.
Criteri de mesura d'obra: Es mesurarà la superfície realment executada segons especificacions de Projecte.

| Codi | Ut | Descripció | Rendiment | Preu | Import |
|---|---|---|---|---|---|
| mq06aca020 | h | Equip de granallatge per a paviment de formigó, amb sistema d'aspiració. (maquinària) | 0.193 | 10.50 | 2.03 |
| mq08gel010k | h | Grup electrògen insonoritzat, trifàsic, de 45 kVA de potència. (maquinària) | 0.193 | 5.38 | 1.04 |
| mo112 | h | Peó especialitzat construcció. (mà d'obra) | 0.246 | 24.59 | 6.05 |
| mo113 | h | Peó ordinari construcció. (mà d'obra) | 0.246 | 23.81 | 5.86 |
| % | % | Costos directes complementaris | 2 % | 14.98 | 0.30 |
|  |  | Costos directes |  |  | 15.28 |
