# Preparació de superfície de formigó estructural, amb mitjans mecànics

- Propietat de l'arxiu: CYPE INGENIEROS, S.A.
- Format: FIEBDC-3/2002
- Divisa: EUR
- Costos indirectes: 3.00 %
- IVA: 21.00 %

## E Estructures

### EH Formigó armat

#### EHK Preparació de la superfície

**EHK020** m² Preparació de superfície de formigó estructural, amb mitjans mecànics.
Preparació de superfície de formigó estructural, per a la posterior aplicació de productes reparadors i protectors, eliminant capes antigues, beurades superficials, pintures o qualsevol altre tipus de greix o brutícia del suport, mitjançant projecció de doll d'aigua a pressió, 200 kp/m², i càrrega manual de les restes generades sobre camió o contenidor.
Criteri de valoració econòmica: El preu inclou el desplaçament, muntatge i desmuntatge en obra de l'equip de projecció.
Inclou: Muntatge i preparació de l'equip. Aplicació mecànica del doll d'aigua. Desmuntatge de l'equip. Neteja de la superfície suport. Recollida de l'aigua i les restes generades en un dipòsit de sedimentació. Càrrega del dipòsit de sedimentació sobre camió o contenidor.
Criteri d'amidament de projecte: Superfície mesurada segons documentació gràfica de Projecte.
Criteri de mesura d'obra: Es mesurarà la superfície realment executada segons especificacions de Projecte.

| Codi | Ut | Descripció | Rendiment | Preu | Import |
|---|---|---|---|---|---|
| mq08lch020a | h | Equip de raig d'aigua a pressió. (maquinària) | 0.120 | 5.77 | 0.69 |
| mq08gel010k | h | Grup electrògen insonoritzat, trifàsic, de 45 kVA de potència. (maquinària) | 0.120 | 5.38 | 0.65 |
| mo112 | h | Peó especialitzat construcció. (mà d'obra) | 0.153 | 24.59 | 3.76 |
| mo113 | h | Peó ordinari construcció. (mà d'obra) | 0.153 | 23.81 | 3.64 |
| % | % | Costos directes complementaris | 2 % | 8.74 | 0.17 |
|  |  | Costos directes |  |  | 8.91 |
