# Ancoratge químic estructural sobre formigó, mitjançant cartutx d'injecció de resina, sistema WIT "WÜRTH"

- Propietat de l'arxiu: CYPE INGENIEROS, S.A.
- Format: FIEBDC-3/2002
- Divisa: EUR
- Costos indirectes: 3.00 %
- IVA: 21.00 %

## E Estructures

### EH Formigó armat

#### EHW Ancoratges estructurals

**EHW002** U Ancoratge químic estructural sobre formigó, mitjançant cartutx d'injecció de resina, sistema WIT "WÜRTH".
Ancoratge químic estructural realitzat en element de formigó de 120 mm d'espessor mínim, sistema WIT "WÜRTH", format per una perforació de 12 mm de diàmetre i 90 mm de profunditat, realitzada mitjançant trepant amb martell percussor i broca, reomplert de las dues terceres parts de la perforació amb resina de vinilèster, lliure d'estirè, codi de comanda 0903450202, WIT-VM 250 330ML, aplicada mitjançant injecció i posterior inserció d'element de fixació compost per vareta roscada d'acer zincat qualitat 5.8, codi de comanda 5915110190, W-VD-A/S M10-90/190 "WÜRTH", de 10 mm de diàmetre i 190 mm de longitud, femella i volandera.
Inclou: Replanteig de la posició de l'ancoratge. Execució de la perforació. Neteja de la pols resultant. Preparació del cartutx. Injecció de la resina. Aplicació del parell de collament amb clau dinamomètrica. Neteja de les restes sobrants.
Criteri d'amidament de projecte: Nombre d'unitats previstes, segons documentació gràfica de Projecte.
Criteri de mesura d'obra: Es mesurarà el nombre d'unitats realment executades segons especificacions de Projecte.

| Codi | Ut | Descripció | Rendiment | Preu | Import |
|---|---|---|---|---|---|
| mt26wur010d | U | Cartutx a base de resina de vinilèster, lliure d'estirè, codi de comanda 0903450202, WIT-VM 250 330ML "WÜRTH", de dos components, de 330 ml, amb cànula mescladora. (material) | 0.021 | 46.05 | 0.97 |
| mt26wur090o | U | Element de fixació compost per vareta roscada d'acer zincat qualitat 5.8, codi de comanda 5915110190, W-VD-A/S M10-90/190 "WÜRTH", de 10 mm de diàmetre i 190 mm de longitud, femella i volandera. (material) | 1.000 | 3.38 | 3.38 |
| mq06eim065 | U | Aplicador manual per a cartutxos d'injecció de resines. (maquinària) | 0.003 | 69.32 | 0.21 |
| op00tal010 |  | Trepant. | 1.000 | 0.00 | 0.00 |
| mo020 | h | Oficial 1ª construcció. (mà d'obra) | 0.126 | 28.42 | 3.58 |
| mo112 | h | Peó especialitzat construcció. (mà d'obra) | 0.126 | 24.59 | 3.10 |
| % | % | Costos directes complementaris | 2 % | 11.24 | 0.22 |
|  |  | Costos directes |  |  | 11.46 |
