# Ancoratge químic estructural sobre formigó, mitjançant cartutx d'injecció de resina, sistema WIT "WÜRTH"

- Propietat de l'arxiu: CYPE INGENIEROS, S.A.
- Format: FIEBDC-3/2002
- Divisa: EUR
- Costos indirectes: 3.00 %
- IVA: 21.00 %

## E Estructures

### EH Formigó armat

#### EHW Ancoratges estructurals

**EHW002** U Ancoratge químic estructural sobre formigó, mitjançant cartutx d'injecció de resina, sistema WIT "WÜRTH".
Ancoratge químic estructural realitzat en element de formigó de 160 mm d'espessor mínim, sistema WIT "WÜRTH", format per una perforació de 18 mm de diàmetre i 125 mm de profunditat, realitzada mitjançant trepant amb martell percussor i broca, reomplert de las dues terceres parts de la perforació amb resina epoxi, lliure d'estirè, codi de comanda 0903480001, WIT-PE 500 385ML, aplicada mitjançant injecció i posterior inserció d'element de fixació compost per vareta roscada d'acer zincat qualitat 5.8, codi de comanda 5915116300, W-VD-A/S M16-155/300 "WÜRTH", de 16 mm de diàmetre i 300 mm de longitud, femella i volandera.
Inclou: Replanteig de la posició de l'ancoratge. Execució de la perforació. Neteja de la pols resultant. Preparació del cartutx. Injecció de la resina. Aplicació del parell de collament amb clau dinamomètrica. Neteja de les restes sobrants.
Criteri d'amidament de projecte: Nombre d'unitats previstes, segons documentació gràfica de Projecte.
Criteri de mesura d'obra: Es mesurarà el nombre d'unitats realment executades segons especificacions de Projecte.

| Codi | Ut | Descripció | Rendiment | Preu | Import |
|---|---|---|---|---|---|
| mt26wur020a | U | Cartutx a base de resina epoxi, lliure d'estirè, codi de comanda 0903480001, WIT-PE 500 385ML "WÜRTH", de dos components, de 385 ml, amb cànula mescladora. (material) | 0.055 | 51.00 | 2.81 |
| mt26wur090N | U | Element de fixació compost per vareta roscada d'acer zincat qualitat 5.8, codi de comanda 5915116300, W-VD-A/S M16-155/300 "WÜRTH", de 16 mm de diàmetre i 300 mm de longitud, femella i volandera. (material) | 1.000 | 5.62 | 5.62 |
| mq06eim065 | U | Aplicador manual per a cartutxos d'injecció de resines. (maquinària) | 0.003 | 69.32 | 0.21 |
| op00tal010 |  | Trepant. | 1.000 | 0.00 | 0.00 |
| mo020 | h | Oficial 1ª construcció. (mà d'obra) | 0.151 | 28.42 | 4.29 |
| mo112 | h | Peó especialitzat construcció. (mà d'obra) | 0.151 | 24.59 | 3.71 |
| % | % | Costos directes complementaris | 2 % | 16.64 | 0.33 |
|  |  | Costos directes |  |  | 16.97 |
