# Ancoratge mecànic d'autoexcavat sobre element de formigó

- Propietat de l'arxiu: CYPE INGENIEROS, S.A.
- Format: FIEBDC-3/2002
- Divisa: EUR
- Costos indirectes: 3.00 %
- IVA: 21.00 %

## E Estructures

### EH Formigó armat

#### EHW Ancoratges estructurals

**EHW022** U Ancoratge mecànic d'autoexcavat sobre element de formigó.
Ancoratge mecànic de seguretat per autoexcavat, d'acer galvanitzat qualitat 8.8, segons UNE-EN ISO 898-1, M20x250/100, per col·locar després de la peça a fixar, de 20 mm de diàmetre i 410 mm de longitud, inserit en perforació de 37 mm de diàmetre i 250 mm de profunditat, realitzada mitjançant trepant amb martell percussor i broca, sobre element fissurat o no fissurat, de formigó de 20 N/mm² de resistència característica mínima i 50 N/mm² de resistència característica màxima.
Inclou: Replanteig de la posició de l'ancoratge. Execució de la perforació. Neteja de la pols resultant. Introducció de l'ancoratge. Col·locació de l'ancoratge. Col·locació de la peça a fixar. Aplicació del parell de collament amb clau dinamomètrica. Neteja de les restes sobrants.
Criteri d'amidament de projecte: Nombre d'unitats previstes, segons documentació gràfica de Projecte.
Criteri de mesura d'obra: Es mesurarà el nombre d'unitats realment executades segons especificacions de Projecte.

| Codi | Ut | Descripció | Rendiment | Preu | Import |
|---|---|---|---|---|---|
| mt26ahi055x | U | Ancoratge mecànic de seguretat per autoexcavat, d'acer galvanitzat qualitat 8.8, segons UNE-EN ISO 898-1, M20x250/100, per col·locar després de la peça a fixar, de 20 mm de diàmetre i 410 mm de longitud, compost per cos amb cap roscat i base en forma de con, femella, volandera, camisa amb topall per casquet d'expansió i excavat, secció de plàstic, i casquet d'expansió i excavat, per a fixació de peces de 100 mm d'espessor màxim sobre elements de formigó, fissurats o no fissurats. (material) | 1.000 | 164.35 | 164.35 |
| op00tal010 |  | Trepant. | 1.000 | 0.00 | 0.00 |
| mo020 | h | Oficial 1ª construcció. (mà d'obra) | 0.127 | 28.42 | 3.61 |
| mo112 | h | Peó especialitzat construcció. (mà d'obra) | 0.127 | 24.59 | 3.12 |
| % | % | Costos directes complementaris | 2 % | 171.08 | 3.42 |
|  |  | Costos directes |  |  | 174.50 |
