# Ancoratge químic estructural sobre formigó, mitjançant ampolla química

- Propietat de l'arxiu: CYPE INGENIEROS, S.A.
- Format: FIEBDC-3/2002
- Divisa: EUR
- Costos indirectes: 3.00 %
- IVA: 21.00 %

## E Estructures

### EH Formigó armat

#### EHW Ancoratges estructurals

**EHW011** U Ancoratge químic estructural sobre formigó, mitjançant ampolla química.
Ancoratge químic estructural realitzat sobre formigó de resistència característica mínima 20 N/mm², mitjançant perforació de 10 mm de diàmetre i 85 mm de profunditat en l'interior del qual s'allotjarà una ampolla de resina de vinilèster lliure d'estirè, amb sorra de quars o corindó i posterior inserció de vareta roscada amb femella i volandera d'acer galvanitzat qualitat 5.8, segons UNE-EN ISO 898-1, de 8 mm de diàmetre i 110 mm de longitud.
Inclou: Replanteig de la posició de l'ancoratge. Execució de la perforació. Neteja de la pols resultant. Inserció de l'ampolla. Introducció de l'element de fixació. Aplicació del parell de collament amb clau dinamomètrica. Neteja de les restes sobrants.
Criteri d'amidament de projecte: Nombre d'unitats previstes, segons documentació gràfica de Projecte.
Criteri de mesura d'obra: Es mesurarà el nombre d'unitats realment executades segons especificacions de Projecte.

| Codi | Ut | Descripció | Rendiment | Preu | Import |
|---|---|---|---|---|---|
| mt26reh102a | U | Ampolla de resina de vinilèster d'alta resistència, lliure d'estirè, de 8 mm de diàmetre, a base de metacrilat de uretà, enduridor i sorra de quars o corindó, per a l'execució d'ancoratges químics estructurals. (material) | 1.000 | 2.53 | 2.53 |
| mt26reh305aa | U | Ancoratge compost per vareta roscada d'acer galvanitzat qualitat 5.8, segons UNE-EN ISO 898-1 de 8 mm de diàmetre, i 110 mm de longitud, femella i volandera, per a fixacions sobre estructures de formigó. (material) | 1.000 | 0.96 | 0.96 |
| op00tal010 |  | Trepant. | 1.000 | 0.00 | 0.00 |
| mo020 | h | Oficial 1ª construcció. (mà d'obra) | 0.126 | 28.42 | 3.58 |
| mo112 | h | Peó especialitzat construcció. (mà d'obra) | 0.126 | 24.59 | 3.10 |
| % | % | Costos directes complementaris | 2 % | 10.17 | 0.20 |
|  |  | Costos directes |  |  | 10.37 |
