# Reparació no estructural de formigó, amb morter d'enduriment ràpid a base de ciment

- Propietat de l'arxiu: CYPE INGENIEROS, S.A.
- Format: FIEBDC-3/2002
- Divisa: EUR
- Costos indirectes: 3.00 %
- IVA: 21.00 %

## E Estructures

### EH Formigó armat

#### EHY Reparacions

**EHY031** m² Reparació no estructural de formigó, amb morter d'enduriment ràpid a base de ciment.
Aplicació manual de morter d'enduriment ràpid (6 minuts), amb una resistència a compressió a 28 dies major o igual a 10 N/mm², classe R1, tipus CC, segons UNE-EN 1504-3, Euroclasse A1 de reacció al foc, segons UNE-EN 13501-1, a base de ciments d'alta resistència, àrids silicis seleccionats i additius específics, en capa de 7 mm de gruix mitjà, amb acabat superficial remolinat amb esponja o remolinador, per a reparació no estructural d'edificis i estructures de formigó (barraques, buits, nius de graves, etc.).
Inclou: Humectació de la superfície suport. Preparació de la mescla. Aplicació del producte. Perfilat de les arestes. Curat.
Criteri d'amidament de projecte: Superfície mesurada segons documentació gràfica de Projecte.
Criteri de mesura d'obra: Es mesurarà la superfície realment executada segons especificacions de Projecte.

| Codi | Ut | Descripció | Rendiment | Preu | Import |
|---|---|---|---|---|---|
| mt09rep040a | kg | Morter d'enduriment ràpid (6 minuts), amb una resistència a compressió a 28 dies major o igual a 10 N/mm², classe R1, tipus CC, segons UNE-EN 1504-3, Euroclasse A1 de reacció al foc, segons UNE-EN 13501-1, a base de ciments d'alta resistència, àrids silicis seleccionats i additius específics, per a reparació no estructural del formigó. (material) | 11.900 | 0.52 | 6.19 |
| mo020 | h | Oficial 1ª construcció. (mà d'obra) | 0.595 | 28.42 | 16.91 |
| mo113 | h | Peó ordinari construcció. (mà d'obra) | 0.595 | 23.81 | 14.17 |
| % | % | Costos directes complementaris | 2 % | 37.27 | 0.75 |
|  |  | Costos directes |  |  | 38.02 |
