# Reparació superficial i acabat d'estructura de formigó, amb morter d'enduriment ràpid a base de ciment, modificat amb polímers

- Propietat de l'arxiu: CYPE INGENIEROS, S.A.
- Format: FIEBDC-3/2002
- Divisa: EUR
- Costos indirectes: 3.00 %
- IVA: 21.00 %

## E Estructures

### EH Formigó armat

#### EHY Reparacions

**EHY035** m² Reparació superficial i acabat d'estructura de formigó, amb morter d'enduriment ràpid a base de ciment, modificat amb polímers.
Aplicació manual de morter tixòtrop monocomponent, modificat amb polímers, reforçat amb fibres d'enduriment ràpid (45 minuts), amb una resistència a compressió a 28 dies major o igual a 25 N/mm² i una resistència a la abrasió segons el mètode Böhme UNE-EN 13892-3 de 13,6 cm³ / 50 cm², classe R2 segons UNE-EN 1504-3, Euroclasse F de reacció al foc, segons UNE-EN 13501-1, Euroclasse F de reacció al foc, segons UNE-EN 13501-1, compost de ciments especials, àrids de granulometria seleccionada, polímers especials i fibres, amb baix contingut en cromat i exempt de clorurs, en capa de 3 mm de gruix mitjà, amb acabat superficial remolinat amb esponja o remolinador, per a reparació de superfícies danyades en estructures de formigó.
Inclou: Humectació de la superfície suport. Preparació de la mescla. Aplicació del producte. Perfilat de les arestes. Curat.
Criteri d'amidament de projecte: Superfície mesurada segons documentació gràfica de Projecte.
Criteri de mesura d'obra: Es mesurarà la superfície realment executada segons especificacions de Projecte.

| Codi | Ut | Descripció | Rendiment | Preu | Import |
|---|---|---|---|---|---|
| mt09reh090a | kg | Morter tixòtrop monocomponent, modificat amb polímers, reforçat amb fibres d'enduriment ràpid (45 minuts), per l'aplicació en capa fina, amb una resistència a compressió a 28 dies major o igual a 25 N/mm² i una resistència a la abrasió segons el mètode Böhme UNE-EN 13892-3 de 13,6 cm³ / 50 cm², classe R2 segons UNE-EN 1504-3, compost de ciments especials, àrids de granulometria seleccionada, polímers especials i fibres, amb baix contingut en cromat i exempt de clorurs, per a reparació superficial i acabat d'estructures de formigó. (material) | 4.500 | 1.62 | 7.29 |
| mt08aaa010a | m³ | Aigua. (material) | 0.004 | 1.50 | 0.01 |
| mo020 | h | Oficial 1ª construcció. (mà d'obra) | 0.561 | 28.42 | 15.94 |
| mo113 | h | Peó ordinari construcció. (mà d'obra) | 0.561 | 23.81 | 13.36 |
| % | % | Costos directes complementaris | 2 % | 36.60 | 0.73 |
|  |  | Costos directes |  |  | 37.33 |
