# Reparació integral de junta, amb morter a base de ciment, modificat amb polímers

- Propietat de l'arxiu: CYPE INGENIEROS, S.A.
- Format: FIEBDC-3/2002
- Divisa: EUR
- Costos indirectes: 3.00 %
- IVA: 21.00 %

## E Estructures

### EH Formigó armat

#### EHY Reparacions

**EHY039** m Reparació integral de junta, amb morter a base de ciment, modificat amb polímers.
Reparació integral de junta de dilatació d'estructura de formigó, aplicant 6 kg/m de morter tixòtrop, reforçat amb fibres, de retracció compensada, amb una resistència a compressió a 28 dies major o igual a 40 N/mm² i un mòdul d'elasticitat major o igual a 25000 N/mm², classe R3, tipus PCC, segons UNE-EN 1504-3, Euroclasse A1 de reacció al foc, segons UNE-EN 13501-1, en una franja aproximada de 5 cm a cada costat de la junta, previ picat de la superfície suport.
Inclou: Picat de la superfície del formigó. Neteja. Col·locació de l'encofrat per a formació de junt. Preparació de les barreges. Aplicació del morter de reparació. Perfilat de cantells. Curat. Retirada i apilament de les restes generades. Càrrega manual de les restes generades sobre camió o contenidor.
Criteri d'amidament de projecte: Longitud mesurada segons documentació gràfica de Projecte.
Criteri de mesura d'obra: Es mesurarà la longitud realment executada segons especificacions de Projecte.

| Codi | Ut | Descripció | Rendiment | Preu | Import |
|---|---|---|---|---|---|
| mt09rem110b | kg | Morter tixòtrop, reforçat amb fibres, de retracció compensada, amb una resistència a compressió a 28 dies major o igual a 40 N/mm² i un mòdul d'elasticitat major o igual a 25000 N/mm², classe R3, tipus PCC, segons UNE-EN 1504-3, Euroclasse A1 de reacció al foc, segons UNE-EN 13501-1, per a reparació estructural del formigó. (material) | 6.000 | 0.69 | 4.14 |
| mq05mai040 | h | Martell elèctric. (maquinària) | 0.185 | 3.14 | 0.58 |
| mo020 | h | Oficial 1ª construcció. (mà d'obra) | 0.369 | 28.42 | 10.49 |
| mo112 | h | Peó especialitzat construcció. (mà d'obra) | 0.369 | 24.59 | 9.07 |
| % | % | Costos directes complementaris | 2 % | 24.28 | 0.49 |
|  |  | Costos directes |  |  | 24.77 |
