# Injecció de resines en fissures, per a reparació estructural

- Propietat de l'arxiu: CYPE INGENIEROS, S.A.
- Format: FIEBDC-3/2002
- Divisa: EUR
- Costos indirectes: 3.00 %
- IVA: 21.00 %

## E Estructures

### EH Formigó armat

#### EHY Reparacions

**EHY065** m Injecció de resines en fissures, per a reparació estructural.
Injecció en fissura amb beurada fluida de dos components a base de resina epoxi, (rendiment: 0,5 kg/m), aplicada mitjançant equip d'injecció a baixa pressió, per a reparació estructural en element de formigó.
Criteri de valoració econòmica: El preu no inclou la neteja de l'interior de la fissura ni la col·locació dels injectors.
Inclou: Prebarrejat dels components de la resina. Connexió de la mànega amb els injectors. Injecció mecànica de la beurada. Desconnexió de la mànega. Neteja superficial.
Criteri d'amidament de projecte: Longitud mesurada segons documentació gràfica de Projecte.
Criteri de mesura d'obra: Es mesurarà la longitud realment executada segons especificacions de Projecte.

| Codi | Ut | Descripció | Rendiment | Preu | Import |
|---|---|---|---|---|---|
| mt09red150b | kg | Beurada fluida de dos components a base de resina epoxi. (material) | 0.500 | 22.71 | 11.36 |
| mq06eim010 | h | Equip d'injecció manual de morters fluids i resines. (maquinària) | 0.128 | 1.72 | 0.22 |
| mo020 | h | Oficial 1ª construcció. (mà d'obra) | 0.162 | 28.42 | 4.60 |
| mo112 | h | Peó especialitzat construcció. (mà d'obra) | 0.162 | 24.59 | 3.98 |
| % | % | Costos directes complementaris | 2 % | 20.16 | 0.40 |
|  |  | Costos directes |  |  | 20.56 |
