# Reparació del intradós del forjat

- Propietat de l'arxiu: CYPE INGENIEROS, S.A.
- Format: FIEBDC-3/2002
- Divisa: EUR
- Costos indirectes: 3.00 %
- IVA: 21.00 %

## E Estructures

### EH Formigó armat

#### EHY Reparacions

**EHY070** m² Reparació del intradós del forjat.
Reparació del intradós del forjat mitjançant la substitució de les parts trencades o fissurades dels revoltons per maó ceràmic buit (súper maó), per revestir, 50x20x4 cm, rebut amb morter de ciment, industrial, M-5, d'enduriment ràpid.
Criteri de valoració econòmica: El preu inclou l'eliminació de les parts de revoltó que romanguin inestables.
Inclou: Preparació de la superfície suport. Col·locació del tauler ceràmic. Neteja. Retirada i arreplegat de enderrocs. Càrrega manual d'enderrocs sobre camió o contenidor.
Criteri d'amidament de projecte: Superfície mesurada segons documentació gràfica de Projecte.
Criteri de mesura d'obra: Es mesurarà la superfície realment executada segons especificacions de Projecte.

| Codi | Ut | Descripció | Rendiment | Preu | Import |
|---|---|---|---|---|---|
| mt04lcg010a | U | Maó ceràmic buit (súper maó), per revestir, 50x20x4 cm, per a ús en fàbrica protegida (peça P), densitat 845 kg/m³, segons UNE-EN 771-1. (material) | 12.000 | 0.46 | 5.52 |
| mt08aaa010a | m³ | Aigua. (material) | 0.006 | 1.50 | 0.01 |
| mt09mif010ca | t | Morter industrial per a obra de paleta, de ciment, color gris, categoria M-5 (resistència a compressió 5 N/mm²), subministrat en sacs, segons UNE-EN 998-2. (material) | 0.019 | 53.48 | 1.02 |
| mt09var040 | kg | Accelerant d'enduriment, exempt de clorurs, per a morters i formigons en massa. (material) | 0.200 | 1.15 | 0.23 |
| mo020 | h | Oficial 1ª construcció. (mà d'obra) | 0.886 | 28.42 | 25.18 |
| mo113 | h | Peó ordinari construcció. (mà d'obra) | 0.960 | 23.81 | 22.86 |
| % | % | Costos directes complementaris | 2 % | 54.82 | 1.10 |
|  |  | Costos directes |  |  | 55.92 |
